# 2Feldsporthalle mit Parkierungsanlage Görlitz
Angebotsaufforderung (GAEB 90, DA83)
Währung: EUR
Auftraggeber: Stadtverwaltung Görlitz Amt für Hochbau und Liegenschaften,

## Rohbau

### 4 Rohbau

*Hinweis*
ALLGEMEINE VORBEMERKUNGEN

Die Baumaßnahme Hugo-Keller-Straße 15 in Görlitz
umfasst den Neubau einer Zweifeldsporthalle
(Ersatzneubau nach Hochwasser 2010) sowie damit im
Zusammenhang die Errichtung einer innerstädtischen
Parkierungsanlage.

Die Finanzierung der Maßnahme gliedert sich in 3
verschiedene Bereiche:

Sporthalle -
Halle (EG bis Dach ab OK Decke über SG) inkl. Gründung
bis OK Bodenplatte -
Außenanlagen oberhalb Stellplatzniveau einschließlich
Treppenaufgang
Parkdeck - Sockelgeschoss - ab OK Bodenplatte bis OK
Decke über SG
Parkplatz  - Parkplatz mit Einfriedung und statische
Sicherung Mauer Hugo-Keller-Str.

Gebäudegrundform: Gebäudekomplex aus einem rechteckigen
Einzelgebäude
Geschosse: Sockelgeschoss mit Parkierungsanlage, EG, OG
und Technikgeschoss
Gebäudeausdehnung: ca. 46,60 x 37,50m, Höhe ca. 14,00m
Gebäudesubstanz: Neubau
Gebäudenutzung:
EG und OG - Zweifeldsporthalle mit Nebennutzflächen
Sockelgeschoss - innerstädtischen Parkierungsanlage

Der Ersatzneubau einer Zweifeldsporthalle nach dem
Hochwaser 2010 dient der Schul- und Vereinsnutzung. Im
Zusammenhang mit der Vereinsnutzung sollen Wettkämpfe
in Fußball, Handball, Volleyball, Basketball, Badminton
und Boxen in der Halle ausgetragen werden. Die Schulen
nutzen die Halle zudem für Veranstaltungen mit bis zu
450 Personen, wie Schuleinführungen,
Theateraufführungen und Prüfungen.

Einordnung gemäß Brandschutzkonzept, 30.10.2015:
- Sonderbau, Veranstaltungsstätte ohne erhöhtes
Brandrisiko
- Schulbau
- Arbeitsstätte
- offene Garage

Die Gründung des Gebäudes erfolgt auf einer Betonplatte
auf einem 1m starken Gründungspolster mit 3
Bewehrungslagen aus Geokunststoff. Zur Sicherung der
Baugrube ist im südlichen Bereich ein Berliner Verbau
vorgesehen. Die Standsicherheit der vorhandenen Mauer
an der Hugo-Keller-Straße ist unter den Bedingungen der
Baugrubensicherung nicht mehr gegeben. Eine Sicherung
der Wand wird auf dem Gehweg der Hugo-Keller-Straße
errichtet. Eine Sanierung der Mauer erfolgt nach
Verfüllung der Baugrube. Der großflächige
Bodenaustausch unter dem Gebäude und den Stellflächen
wird archäologisch begleitet.

Die Decken werden als aussteifende Scheiben aus
Stahlbeton oder Spannbeton ausgeführt.
Tragende Wände werden aus Stahlbeton oder KS-Mauerwerk
(KS-L 20-2,0 in MG II). Die Außenwände werden mit
Dämmung und Klinkervorsatzschale ausgeführt. Die
Dachscheibe wird über Umkleiden und Stadtbalkon als
Spannbetonhohldielenscheibe ausgeführt. Spielfeld und
Tribüne werden von einer Konstruktion aus Holzträgern
und hölzerner Dachschalung ausgeführt. Das Dach wird
als Kiesdach ausgeführt.

Die Böden erhalten Fußbodenaufbauten auf schwimmendem
Estrich. Das Spielfeld erhält einen flächen-elastischer
Parkett-Schwingboden mit Fußbodenheizung. Die
Hallenwände werden entsprechend Schulbaurichtlinie mit
Prallwänden ausgestattet.

Die Parkierungsanlage umfasst 129 Stellplätze, wovon 53
Stellplätze überdacht sind. Die als offene Mittelgarage
eingestufte Parkierungsebene erhält eine Abdichtung und
einen Fahrbahnbelag aus Gussasphalt.

PUNKTFOLGEN
Punktfolgen in den Beschreibungen des
Leistungsverzeichnisses sind vom
Bieter auszufüllen, zwingend die konkreten Fabrikate
einzutragen und der Nachweis der Gleichwertigkeit durch
beizulegenden Produktbeschreibungen, Zulassungen,
Prüfzeugnissen, Datenblätter etc. zu führen.

GLEICHWERTIGKEIT TECHNISCHER SPEZIFIKATIONEN
Soweit im Leistungsverzeichnis auf Technische
Spezifikationen z.B. nationale Normen, mit denen
europäische Normen umgesetzt werden, europäische
technische Zulassungen, gemeinsame technische
Spezifikationen, internationale Normen, Bezug genommen
wird, werden auch ohne den ausdrücklichen Zusatz: "oder
gleichwertig", immer gleichwertige Technische
Spezifikationen in Bezug genommen.

LAGE der BAUSTELLE, ZUFAHRT, VERKEHRSBESCHRÄNKUNGEN
Die Baustelle liegt an der Hugo-Keller-Straße 15/16,
02826 Görlitz. Die Zufahrt für LKW bis 10 m Länge ist
über die Hugo-Keller-Straße möglich.
Das Baugrundstück befindet sich auf den Grundstücken
der Gemarkung Görlitz, Flur 45, Flurstück 574/3 und
574/5. Das Baufeld weist Höhenunterschiede von bis zu
9.50m auf und wird im Norden vom Landschaftsraum des
Lunitztals begrenzt. Auf dem Grundstück befinden sich
denkmalgeschützte Gebäude und bauliche Anlagen, welche
zu erhalten sind. Der Standort ist wegen der
vorhandenen historischen Stadtmauer von hoher
archäologischer Relevanz.

VERKEHRSVERHÄLTNISSE auf der BAUSTELLE;
VERKEHRSBESCHRÄNKUNGEN
Fahrzeuge dürfen die Baustelle nur befahren, wenn dies
unmittelbar für die Arbeiten notwendig ist. Sämtliche
übrigen Fahrzeuge, einschließlich derjenigen der
beschäftigten Arbeitnehmer sind außerhalb der Baustelle
zu parken.

FÜR VERKEHR FREIZUHALTENDE FLÄCHEN
Verkehrsbehinderungen auf der Hugo-Keller-Straße sind
zu vermeiden.
Für die Inanspruchnahme von öffentlichen Verkehrs- und
Wegeflächen sind rechtzeitig Sondernutzungen beim Bau-
und Liegenschaftsamt/ Sachgebiet Straßenverkehr in
Abstimmung mit der Bauleitung und dem AG zu beantragen
und die daraus resultierenden Vorgaben umzusetzen.
Notwendige Aufwendungen sind dafür innerhalb der
Einheitspreise zu kalkulieren.

Ausgänge, Fluchtwege, Zufahrten für Feuerwehr und Erste
Hilfe sind stets freizuhalten. Hydranten und
Absperrschieber, Entwässerungs- und sonstige
Abdeckungen sind frei und zugänglich zu halten

BAUSTELLENEINRICHTUNG - ALLGEMEIN/ GEWERKESPEZIFISCH
Für alle Gewerke zur allgemeinen Nutzung zur Verfügung
gestellt werden:
Sanitärcontainer für bis zu 20 Arbeitskräfte
(männlich), Sanitärausstattung für weibliche
Arbeitskräfte ist bei der BÜ besonders anzumelden,
mobile Toiletten bis zum Anschluss des Sanitärcontainer
Baustromanschluss, Bauwasseranschluss
Baustellenbeleuchtung
Bauzaun
Die Kosten für die komplette gewerkespezifische
Baustelleneinrichtung, die für die Ausführung der im
Leistungsverzeichnis beschriebenen Arbeiten notwendig
sind, sind seitens des Bieters in die Einheitspreise
einzukalkulieren. Dies umfasst auch die für die
Arbeitskräfte des AN gesetzlich vorzuhaltenden
Pausenräume sowie die notwendige Ausstattung für die
Erste Hilfe.

MITBENUTZUNG von FLÄCHEN und RÄUMEN
Die Baustelleneinrichtung erfolgt auf Grundlage des
allgemeinen zur Verfügung gestellten
Baustelleneinrichtungsplans. Dieser ist auch Grundlage
für die Abstimmung eigener Baustelleneinrichtungen mit
der Bauüberwachung des Auftraggebers. Für die
Mitbenutzung von Freiflächen und Baulichkeiten auf dem
Baugelände hat der AN die vorherige Abstimmung der
Bauüberwachung des Auftraggebers herbeizuführen. Der AN
hat ohne besondere Vergütung Schnee und Eis im
Baustellenbereich zu beseitigen, soweit dies
erforderlich ist.

MAßE UND MENGEN im LV
Die in der Leistungsbeschreibung angegebenen Maße und
Mengen sind Richtwerte und müssen deshalb vor
Produktions- bzw. Baubeginn vor Ort genommen und
kontrolliert werden.

TRANSPORTEINRICHTUNGEN, TRANSPORTWEGE und TRAGFÄHIGKEIT
Der Transport innerhalb der Geschosse geschieht mit
eigenen Mitteln des AN und ist in die Positionen
einzukalkulieren. Es stehen für Transporte bauseits
keine Aufzüge zur Verfügung. Die Nutzung von
Transportgeräten innerhalb der Geschosse ist durch die
Deckentragfähigkeit begrenzt.
Deckenbelastbarkeit im Bauzustand ohne Bodenaufbau:
Decke über Parkierung (Sporthalle): 0,7 t Radlast
Decke über Parkierung (Nebenräume): 0,3 t Radlast
übrige Decken: 0,2 t Radlast

Die Nutzung der Transportgeräte mit höheren Lasten ist
mit der Bauüberwachung und dem Tragwerksplaner des AG
abzustimmen und freigeben zu lassen. Beschädigungen am
Bauwerk sind zu vermeiden.

Die Nutzung von Transportgeräten innerhalb der
Geschosse mit Belägen ist auf die zulässige Nutzlast
beschränkt und im Einzelfall mit der Bauüberwachung und
dem Tragwerksplaner des AG abzustimmen und freigeben zu
lassen.

HEBEZEUGE
Es werden keine, für alle Beteiligten nutzbare
Hebezeuge zur Verfügung gestellt. Sollten zur
Ausführung gewerkespezifischer Leistungen Hebezeuge
erforderlich sein, so sind seitens des Bieters die
Kosten für entsprechende Aufwendungen einzukalkulieren.

GERÜSTE, ARBEITSBÜHNEN etc.
Fassadengerüst: bauseits
Raumgerüst Halle: bauseits 2 fahrbare Gerüsttürme
Weitere notwendige Gerüste gemäß VOB/C (ATV)  müssen
vom AN eigenverantwortlich gemäß Erfordernis seiner
Leistungen kalkuliert werden.
In Abhängigkeit von der jeweiligen Aufstandsfläche sind
auch hier die vorgegebenen Belastungsgrenzen der
Baukonstruktion zu beachten und für notwendige
Lastverteilung Sorge zu tragen.

ANSCHLÜSSE für ENERGIE; WASSER und ABWASSER
Dem AN stehen auf der Baustelle Anschlussstellen für
Elektro und Wasser zur Verfügung (siehe BE-Plan). Die
Umlage der Verbrauchskosten erfolgt gemäß besonderen
Vertragsbedingungen (BVB) des AG. Die Unterverteilung
der Medien nach Erfordernis ist in die Positionen
einzukalkulieren.

BAULEISTUNGSVERSICHERUNG
Durch den AG wird eine Bauleistungsversicherung (ANB)
abgeschlossen. Die Beteiligung der Auftragnehmer an den
Kosten dieser Versicherung ist in den BVB des AG
geregelt.

SICHERHEITSDIENST
Das Baustellengelände wird nicht bewacht.

BESONDERE KLIMATISCHE und BETRIEBLICHE BEDINGUNGEN
Die Bauleistungen können entsprechend den gesetzlichen
Regelungen und aus Lärmschutzgründen nur werktags
zwischen 7.00 und 20.00 Uhr ausgeführt werden. Ein
entsprechender Baustellenbesatz mit Arbeitskräften,
Maschinen und Geräten ist seitens des Bieters
vollständig einzukalkulieren. Ein Mehrschichtbetrieb in
dem genannten Zeitraum von 7.00 bis 20.00 Uhr wird
nicht extra vergütet.

IMMISIONSSCHUTZ
Gemäß § 11 SächsBO sind Bauarbeiten so durchzuführen,
dass vermeidbare Belästigungen nicht entstehen.
Vermeidbare Lärmbelästigungen sind somit konsequent
auszuschließen.

Lärmimmissionswerte sind nach der Allgemeinen
Verwaltungsvorschrift zum Schutz gegen Baulärm vom 1.
September 1970 bei der Durchführung von Bau- und
Abbruchmaßnahmen an der nächstliegenden schutzwürdigen
Bebauung im Umfeld der Baustelle einzuhalten.

Zuwiderhandlungen gegen die Auflage zum Baulärm können
als Ordnungswidrigkeit geahndet werden.

Staubimmissionen bei den Bauarbeiten sollten durch
geeignete Technologien und Arbeitsweisen nach dem Stand
der Technik vermieden werden (z.B. Befeuchtung
staubender Baustoffe, Abplanung von Bereichen
staubintensiver Arbeiten).

BESONDERE ANORDNUNGEN, VORSCHRIFTEN und MASSNAHMEN der
EIGENTÜMER von LEITUNGEN, KABELN, KANÄLEN etc.
Der AN hat sich vor Beginn der Arbeiten über die Lage
von Leitungen, Kabeln, Dränen, Kanälen u. dgl. beim
Auftraggeber und bei den für die Ver- und
Entsorgungsanlagen zuständigen Trägern zu unterrichten.
Werden bei Arbeiten Kabel / Leitungen / Kanäle und
dergleichen beschädigt oder zerstört, ist unverzüglich
der Verantwortliche des AG bzw. bei Gefahr im Verzug
die zuständige Behörde zu informieren!
Der AN ist verpflichtet, vor Beginn der Bauarbeiten
Schachtscheine und Aufgrabegenehmigungen bei den
Versorgungsträgern zu beantragen und die Unterlagen
während der Arbeiten auf der Baustelle bereitzuhalten.

ENTSORGUNG
Um die umweltverträgliche Abfallentsorgung zu
gewährleisten, dürfen die vorhandenen bzw. anfallenden
Abfälle nicht vermischt werden[§ 7 (2)
Kreislaufwirtschaftsgesetz (KrWG) vom 24. Februar 2012
(BGBL I S. 212) in der zz. gültigen Fassung].
Gefährliche Abfälle sind durch Fachfirmen ordnungsgemäß
aufnehmen zu lassen und in dafür zugelassene Anlagen
umweltverträglich zu entsorgen. Zum Nachweis der
geordneten Entsorgung gefährlicher Abfälle sind die
Vorschriften der§§ 47 bis 60 Kreislaufwirtschaftsgesetz
(KrWG) vom 24. Februar 2012 (BGBL I S. 212) in der zz.
gültigen Fassung, zu beachten.

MASSNAHMEN gemäß BAUSTELLENVERORDNUNG
Die allgemeinen Unfallverhütungsvorschriften sind
unbedingt einzuhalten. Seitens des AG wird ein SIGEKO
gemäß Baustellenverordnung (BaustellV) eingesetzt.
Dieser ist dem AN gegenüber weisungsbefugt.

ARBEITEN ANDERER UNTERNEHMER auf der BAUSTELLE
Es ist mit der gleichzeitigen Anwesenheit anderer
Unternehmer auf der Baustelle zu rechnen.
Bei gleichzeitiger Tätigkeit mehrerer Auftragnehmer auf
der Baustelle sind die auszuführenden Arbeiten Tag
genau mit allen am Bau unmittelbar Beteiligten und in
Abstimmung mit der Bauleitung abzugleichen.

BESCHÄDIGUNG und VERSCHMUTZUNG
Die kostenlose Beseitigung von Beschädigungen liegt im
alleinigen Aufgabenbereich des Verursachers.

Verschmutzungen der anliegenden Straßen, Wege und
Plätze durch Fahrzeuge oder Baumaschinen nach Verlassen
der Baustelle sind gem. § 32 StVO 'Verkehrshindernisse'
und gem. § 17 Sächsisches Straßengesetz (SächsStrG) zu
vermeiden bzw. unverzüglich zu beseitigen. Für diese
Leistung ist der AN allein verantwortlich.

Der AN ist für die Beseitigung aller von ihm
verursachten Kontaminationen verantwortlich. Eine
zusätzliche Vergütung dieser Leistungen erfolgt nicht.

Der jeweilige Arbeitsbereich ist durch jeden
Auftragnehmer arbeitstäglich eigenständige zu reinigen.

BAUBERATUNG
Es findet wöchentlich eine Bauberatung statt. Die
Teilnahme an jeder Bauberatung durch einen befugten
Vertreter innerhalb der vertraglich vereinbarten
Ausführungszeit muss seitens des AN sichergestellt
werden.

BAUTAGEBUCH
Durch die Ausführungsfirmen ist gemäß BVB ein
Bautagebuch (arbeitstäglich) zu führen. Die
Unterzeichnung erfolgt spätestens zu der darauf
folgenden Bauberatung. Das Bautagebuch hat tageweise
mindestens folgende Angaben zu erhalten:
Arbeitskräftezahl (gegliedert nach Polier,
Facharbeiter, Helfer etc.)
Arbeitszeitraum / Anwesenheit
geleistete Arbeit / Arbeitsfortschritt
Wetter / Temperatur
besondere Vorkommnisse

PLANUNTERLAGEN
Ausführungszeichnungen und Details werden in Papierform
2-fach sowie auf Wunsch digital als pdf und dwg
übergeben.

ABRECHNUNG/ AUFMAß
Ergänzend zu den Zusätzlichen Vertragsbedingungen (ZVB)
ist folgendes zu beachten: Die Rechnungslegung erfolgt
kumulativ.
Jeder Rechnung ist ein vorab von der Bauüberwachung
bestätigtes Aufmaß und ggf. weitere Nachweise
beizufügen. Die Aufmaße sind nach rechtzeitiger
Einladung gemeinsam mit der jeweiligen Bauüberwachung
zu erstellen.
Die Rechnungen sind abgegrenzt nach den auf Seite 1
vorgegebenen drei Teilobjekten (Budgetzuordnung) zu
stellen. Der Mehraufwand in der Rechnungslegung ist in
die Positionen einzukalkulieren.

DOKUMENTATION

Zwei Wochen vor der bauaufsichtlichen Abnahme sind alle
dafür erforderlichen Nachweise, Dokumentationen und
Prüfzeugnisse an den AG zu übergeben. Nach der
förmlichen Abnahme und vor Schlussrechnungslegung ist
eine Zusammenstellung der Abschlussdokumentation  nach
Vorgabe des AG (in deutscher Sprache) 1 -fach in Papier
sowie digital (pdf, dwg) u. a. bestehend aus:
Deckblatt mit Angaben zum AN
Inhaltsverzeichnis
Fachbauleitererklärung
Übereinstimmungserklärung inkl. Bescheinigung des
Errichters sowie ggf. mit Dokumentation geringfügiger
Abweichungen durch den Hersteller
Eignungsnachweise zu Verfahrensprüfungen, Prüfzeugnisse
etc.
Dokumentation der Kooperationspartner (Zulieferer,
etc.)
[Allgemeine] Bauaufsichtliche Zulassungen aller
eingesetzten Systeme und Baustoffe
Protokolle notwendiger Prüfverfahren gemäß der DIN
Vorschriften während der Ausführung
Materialdokumentation (soweit zum Verständnis notwendig
mit Übersichtsplänen), Lieferscheine, Datenblätter,
Entsorgungsnachweise,
Revisionszeichnungen,
Bedienungs-, Pflege- und Wartungsanleitungen,
usw.

*Hinweis*
Planunterlagen, Planvorlauf
Dem AN werden vom Tragwerksplaner des AG zur
Rohbauausführung folgende Unterlagen (2-facher in
Papier und als pdf-Datei) zur Verfügung gestellt:
- die aktuellen Lastannahmen für das zu erstellende
Bauwerk
- die statische Berechnung gemäß § 49 HOAI,
Leistungsphase 4 (Grundleistungen), auch für Bauteile
und Bauwerke, für die der AN eigene
Ausführungsunterlagen erstellen muss (z. B.
Fertigteile)
- die Schalpläne für das zu erstellende Bauwerk gemäß §
49 HOAI, Leistungsphase 5 (Grundleistungen); mit
ergänzenden Plänen der Architekten (Dämmung,
Trennwandanschlüsse, ggf. Fassadenverankerungen, etc.)
und Fachplaner (z.B. Blitzschutz, Leerrohre,
Grundleitungen, etc.) ist zu rechnen.
- die Bewehrungspläne für die Ortbetonbauteile des zu
erstellenden Bauwerks gemäß § 49 HOAI, Leistungsphase 5
(Grundleistungen)

Zum Zeitpunkt der Beauftragung werden mindestens die
Positionspläne, die Schalpläne und die Bewehrungspläne
der Fundamente und Wände SG zur Verfügung gestellt.
Der weitere Planungsvorlauf für Schalpläne sowie
Konstruktionspläne für Stahlkonstruktionen für die
Bauvorbereitung beträgt mindestens 6 Wochen zum
Rohbaubeginn des jeweiligen Bauteils, für
Bewehrungspläne mindestens 3 Wochen zum Rohbaubeginn
des jeweiligen Bauteils.

Sämtliche darüber hinausgehende statische Berechnungen
und Planungsleistungen sind durch den AN zu erbringen
und den Architekten, Fachingenieuren und Prüfingenieur
rechtzeitig  mindestens 4 Wochen vor der geplanten
Ausführung zur Prüfung vorzulegen.
Insbesondere gilt dies für:
- Nachweise für Montage- und Transportzustände, hier
insbesondere die Nachweise der Baubehelfe, die für das
Bauvorhaben individuell gefertigt werden.
- Werkstattplanung der Baubehelfe, die für das
Bauvorhaben individuell gefertigt werden
- Werkstattplanung der Stahlbetonfertigteile
- Werkstattplanung für ggf. als Fertigteil (statt wie
bemessen Ortbeton) auszuführenden Decken

Mehrmengen Bewehrungsstahl
Mehrmengen Bewehrungsstahl aufgrund der Wahl von
Fertigteilen (z.B. Fertigteildecken) anstatt der
Herstellung von Ortbetonkonstruktionen werden nicht
vergütet.

Arbeitsabschnitte und grober Ablauf
Aufgrund des vorgefundenen Baugrundes ist ein
Bodenaustausch durchzuführen, bevor mit der
eigentlichen Gründung des Gebäudes begonnen werden
kann. Dies wurde unterhalb des Sockelgeschoss bereits
durch das Gewerk Erdbau, Verbau durchgeführt. Unterhalb
der Bodenplatte im Erdgeschoss ist dies nach Errichtung
des Sockelgeschosses zu tun.
Die Gründung erfolgt mit einer Bodenplatte aus
WU-Beton. Bis Ende 2017 muss das Sockelgeschoss
einschließlich der Decke des Erdgeschosses errichtet
sein. Über den Winter wird es eine Unterbrechung der
Bauarbeiten geben. Im Frühjahr 2018 wird der Rohbau
fertig gestellt.

Baugrund/ Entsorgung allgemein
Die Baugrundverhältnisse sind im Baugrundgutachten
beschrieben, welches Bestandteil der Ausschreibung ist.
Da im Baugrund große Anteile an Auffüllungen
angetroffen wurden, mussten zusätzlich abfalltechnische
Untersuchungen durchgeführt und ausgewertet werden. Die
Ergebnisse der Untersuchungen und die entsprechenden
Bewertungen zu den insgesamt sehr inhomogenen Massen
liegen der Ausschreibung ebenso bei.
Weiterführende Untersuchungen entsprechend der
geforderten Parameter der Abfallverwerter bzw. Deponien
werden dem Bedarf entsprechend während der
Bauausführung durch den Bauherrn beauftragt.
Sämtliche im Leistungsverzeichnis erwähnten
auszubauenden Materialien sind, wenn nicht anders
beschrieben, zu entfernen/ entsorgen. Mit dem Begriff
"Entfernen" oder "Entsorgen" sind alle dazu notwendigen
Leistungen erfasst, wie Aufladen, Abfahren zu einer
geeigneten Deponie bzw. Wiederaufbereitungsanlage incl.
aller dabei entstehenden Kosten und Gebühren.
Der Auftragnehmer hat anfallende Stoffe so weit wie
möglich einer Restverwertung zuzuführen und nur, wo
nicht anders zumutbar, die Stoffe auf einer
zugelassenen Deponie mit den damit verbundenen
Entsorgungsgebühren zu entsorgen.
Grundsätzlich ist die ordnungsgemäße und schadlose
Verwertung bzw. Beseitigung der Abfälle nachzuweisen.
Für unbelastete Abfälle sind Lieferscheine,
Wiegescheine und Rechnungen als Nachweis vorzulegen.
Für die Entsorgung etwaiger gefährlicher Abfälle sind
die Anforderungen zur Nachweispflicht nach der
Deponieverordnung  und der Nachweisverordnung
in der jeweils gültigen Fassung umzusetzen.
Mit dem Transport von wiederverwertbaren Abfällen und
zur Beseitigung  von gefährlichen Abfällen sind nur
Unternehmen zugelassen, die entsprechend
  Transportgenehmigungsverordnung und
Kreislaufwirtschafts- und Abfallgesetz über eine
gültige Genehmigung verfügen.

Baugrund
Grundlage der Planung und Bauausführung ist die
Baugrunduntersuchung durch das Ingenieurbüro WODE vom
30.06.2016 (siehe Anlage).
relevante Bodenschichten (gemäß allgemeine
Baugrundbeurteilung S.8)
- Auffüllungen inhomogen
- Becken(rand)ablagerungen
- Granodiorit, oberflächennah vollständig bis stark
verwittert

Gründungsart: Plattengründung auf Gründungspolster
Gründungstiefe:
- überwiegend 2,30 unter OK Gelände
- Teilbereich mit 7-9 m unter OK Gelände

Lasten und Konstruktionen benachbarter Bauwerke
Die Lasten aus der Straße und Bebauung an der
Hugo-Keller-Straße werden durch einen Verbau
abgetragen.

Bauwasser
Während der Erdarbeiten ist eine offene Wasserhaltung
zur Ableitung von Schichten- und Oberflächenwasser
stets vorzuhalten und bedarfsweise zu betreiben.

Abdichtungskonzept
siehe Anlage Abdichtungskonzept
HINWEIS
Ggf. ist das Konzept auf die Anforderungen aus der neu
erwarteten Abdichtungs-DIN anzupassen, damit das
Gebäude die neuen Anforderungen zum Zeitpunkt der
Errichtung erfüllt.

Anforderungen an Oberflächen
Betonoberflächen von Treppen und Wänden müssen gem.
Schulbau-DIN ohne Grate sein und gebrochene oder
gerundete Kanten aufweisen. Dies gilt auch für
Treppenstufenkanten. Dafür sind in die Positionen
Dreikantleisten aus Kunststoff einzukalkulieren (7mm
Schenkelmaß).

Die Abdichtung erfolgt direkt auf Betonoberflächen. Es
wird vorrausgesetzt, dass die Schaltrennmittel mit dem
Abdichtungsmaterial kompatibel ausgewählt werden. Eine
gesonderte Vergütung erfolgt nicht. Sämtliche Kosten
sind in die Einzelpositionen einzukalkulieren.

Entsorgung
keine

Gerüste
Für die Ausführung der hier beschriebenen Leistungen
werden bauseits keine Gerüste, Aufstiegshilfen (Leitern
etc.) etc. zur Verfügung gestellt. Im Bedarfsfall sind
seitens des Bieters die Kosten für entsprechende
Aufwendungen einzukalkulieren.

Hebezeuge
Der AG stellt dem AN keinerlei Hebezeuge zur Verfügung.
Der AN hat dies in die Positionen einzukalkulieren. Es
wird im Baustellenbereich eine Stellfläche für einen
Kran vorgesehen, die entsprechend vorbereitet ist.
Es ist außerdem die Sperrung der Hugo-Keller-Straße für
kurzzeitige Arbeiten, z.B. Betonage Wände Süd
vorzusehen.

Anlagen zum LV

- Baugrunduntersuchung Teil 1 und 2 durch das
Ingenieurbüro WODE vom 30.06.2016

Pläne Hochbau
0001 - Baustelleneinrichtung - M 1:250
0020 - Baugrube - M 1:100

0031 - Grundriss Sockelgeschoss - M 1:200
0032 - Grundriss Erdgeschoss - M 1:200
0035 - Grundriss Obergeschoss - M 1:200
0038 - Grundriss Technikgeschoss - M 1:200

0051 - Schnitt 1-1 - M 1:200
0052 - Schnitt 2-2 - M 1:200
0053 - Schnitt 3-3 - M 1:200
0054 - Schnitt 4-4 - M 1:200

0100 - Bodenplatte SG - Frostschürze - M 1:20
0101 - Bodenplatte SG - Versprung zu EG - M 1:20
0102 - Bodenplatte EG - M 1:20
0103 - Systemdetails Gussasphalt - o.M.
0104 - Abdichtung Parkierung - M 1:10
0109 - Aufzugsunterfahrt - M 1:20

0250 - Detail Treppe 1+2 Längsschnitt - M 1:50
0251 - Detail Treppe 1+2 Grundriss - M 1:50
0253 - Detail Treppe 3 Schnitte - M 1:50
0254 - Detail Treppe 3 Grundrisse - M 1:50

A1 Anlage 1 zum Abdichtungskonzept Schn
A2 Anlage 2 z. Abdichtungskonzept Gr SG

Pläne Statik
Detail Stahlstütze

Pläne Freianlage
Detail Bodeneinlauf Parkieung
Detail Einbindung Schacht Parkierung

#### 4.01 Baugrubenverfüllung

**4.01.010 Hinterfüllung Bauwerke, Boden BK 3-5, Lagermaterial**
Ort: Baugrube, Seiten-Bereiche statisch unbelastet
siehe Plan 0001 - BE-Baugrube

Hinterfüllung von Bauwerken (Kellerwände und
Fundamente) mit seitlich lagerndem nicht bindigem,
verdichtungsfähigem Aushubmaterial, Material einbauen
und lagenweise verdichten.

Förderweg: bis 50 m
Bodenklasse: 3 - 5
Tiefe Baugrube: 2,30m
Verdichtungsgrad DPr: 100%.
Menge: 280,000 m3

**4.01.020 Hinterfüllung Bauwerke, Boden BK 3-5, Liefermaterial**
Ort: Baugrube, Seiten-Bereiche statisch unbelastet
siehe Plan 0001 - BE-Baugrube

Hinterfüllung von Bauwerken (Kellerwände) mit
Liefermaterial (nichtbindig, verdichtungsfähig),
Material liefern, profilgerecht einbauen und lagenweise
verdichten.

Tiefe Baugrube: 2,30 bis 9 m
Bodenklasse: 3 - 4
Verdichtungsgrad DPr: 100%
Menge: 352,000 m3

**4.01.030 Hinterfüllung Bauwerke, Boden BK 3-5, Liefermaterial unter Gründung**
Ort: Baugrube, Bereiche unter dem Gründungspolster der
Bodenplatte EG/ Lastausbreitungswinkel, statisch
belastet
siehe Plan 0001 - BE-Baugrube und Schnitt 3-3 und 4-4

wie Vorposition aber
unter statisch belasteten Bereichen (unter Bodenplatte
EG)
Menge: 437,000 m3

#### 4.02 Gründungspolster EG

**4.02.010 Nachverdichten des Untergrundes m. Polygonwalze, Bodenklasse 3-5, E v2 größer/gleich 45 MN/m²**
Einbauort: unter Bodenplatte

Nachverdichten Untergrund mit Polygonwalze waagerecht
oder leicht geneigt, Bodenklasse 3 bis 5, verdichten,

Ev2 größer/gleich 45 MN/m2
Menge: 420,000 m2

**4.02.020 Baugrubensohle planieren, vor Einbringung Tragschicht**
Einbauort: unter Bodenplatte

Baugrubensohle nach dem Aushub planieren. Ausführung
unmittelbar vor dem Einbringen der Trag- und
Frostschutzschicht als planebene Fläche mit höchstens
+/- 2 cm Höhendifferenz auf eine Länge von 5,0 m,
einschl. des Abrüttelns mit geeignetem Gerät.
Überschüssiges Material wird Eigentum des AN und ist
einer zugelassenen Verwertungsstelle zuzuführen.
Menge: 420,000 m2

**4.02.030 Geotextilbahnen auf Erdplanunm einbauen, Flächengewicht 300 g/m²**
Einbauort: unter Bodenplatte

Geotextilbahnen auf dem Erdplanum als Unterbau in der
Baugrube einbauen, Flächengewicht ca. 300 g/m2,
Dicke ca. 2,7 mm, Bahnenbreite 200 cm, einschl.
Zuschnitte.
Menge: 420,000 m2

**4.02.040 Geogitter biaxial, Knotenstabil einbauen innerhalb der Auffüllung und auf Erdplanum**
Einbauort: unter Bodenplatte

Biaxiales, knotenstabiles Geogitter,
zertifiziert nach ISO 9001 und CE
auf dem Planum und in H/3 des Bodenaustausches
einbauen.
Das Geogitter ist gemäß ISO 10320 zu kennzeichnen.

Anged. Fabrikat  :
Geogitter Secgrid Q (PES/PET) 80/80 Q6, LUDWIG oder
glw. Art

Angeb. Fabrikat  :
....................................................
Menge: 1258,000 m2

**4.02.050 Tragschicht aus Mineralstoffgemisch einbringen und verdichten**
Einbauort: unter Bodenplatte

Tragschicht, profilgerecht lagenweise einbringen und
auf eine Proctordichte von 100% verdichten
(geforderter Verdichtungsgrad entsprechend ZTVE-StB in
Verbindung mit ZTV-K)
Material  : Mineralstoffgemisch 0/56, stark
durchlässig, zertifiziert nach DIN 18196 GW, GI, GE, SW
Schichtdicke  : 1,0 m
lagenweiser Einbau, max. 0,3 m

Durchlässigkeit im eingebauten Zustand kf > 10-4 m/s

Dieser Wert der Durchlässigkeit ist zwingend
einzuhalten da das Gründungspolster gleichzeitig als
Dränung im Abdichtungskonzept dient.
Menge: 425,000 m3

**4.02.060 Tragschicht planieren, vor Einbringung Bodenplatte**
Tragschicht planieren. Ausführung unmittelbar vor dem
Einbringen der Bodenplatte als planebene Fläche mit
höchstens +/- 2 cm Höhendifferenz auf eine Länge von
5,0 m, einschl. des Abrüttelns mit geeignetem Gerät.
Überschüssiges Material wird Eigentum des AN und ist
einer zugelassenen Verwertungsstelle zuzuführen.
Menge: 420,000 m2

**4.02.070 Mehraufwand Aufzugsgrube**
Einbauort: unter Bodenplatte Aufzug

Mehraufwand für das Herstellen von abweichenden Höhen
im Teilbereich des Gründungspolsters an der
Aufzugsgrube.
Menge: 1,000 psch

#### 4.03 Abdichtung gegen Erdreich

*Hinweis*
Abdichtung erdberührter Bauteile
(zur Zuordnung siehe Anlage 1 und 2 Abdichtungskonzept)

Bereich 1
Im Bereich Achse A bis zum Gebäudeversprung wird die
Bodenplatte unter EG ,die Aufzugunterfahrt sowie die
Wand am Gebäudeversprung in WU-Beton ausgeführt und
zusätzlich mit einer einlagigen bituminösen Bahn
unterhalb der Bodenplatte abgedichtet.

Bereich 2
Die STB-Wände im EG gegen Erdreich, werden nicht in
WU-Beton ausgeführt, sondern ausschließlich mit einer
einlagigen  bituminösen Bahn nach DIN 18195-4
abgedichtet.

Die senkrechten Wände im Bereich 1 und 2 werden durch
ein kombiniertes Dämm- und Drainelement mit Filtervlies
geschützt und in senkrechter Verbindung mit der
Drainage ausgeführt.

Bereich 3
Die Bodenplatte im Sockelgeschoss ab Geländeversprung
bis Achse H wird in WU-Beton hergestellt. Die
WU-Bauteile sind hier die ausschließliche Abdichtung.
Die dort aufgehenden Bauteile (Wände, Stützen) sind
keine WU-Bauteile. In der horizontalen Fuge unter der
Wand am Geländeversprung auf der Bodenplatte und im
Übergang dieser Wand zur Bodenplatte EG wird ein
Fugenblech angeordnet. Die Bodenplatte wird auf einer
Sauberkeitsschicht gelagert. Um den Reibungswiderstand
zwischen der Bodenplatte und der Sauberkeitsschicht zu
minimieren, werden 2 Lagen PE-Folie dazwischen verlegt.

Nachfolgende Positionen beziehen sich auf die
Abdichtung der Außenwände und Fundamente gegen Erdreich
im Sockel- und Erdgeschoss.

**4.03.010 Außenflächen vorbereiten, Abdichtung**
Einbauort: STB-Wände, Oberseite Sauberkeitsschicht

Untergrund von Außenwandflächen und Sauberkeitsschicht
für Außenabdichtungen vorbereiten, Flächen reinigen,
lose Teile und Grate abstoßen sowie haftungsmindernde
Schichten entfernen, kleinere Beschädigungen mit Mörtel
ausbessern.

Untergrund: Beton
Bauteil und Lage: Fundamente (waagerechte Kanten) und
Außenwände
Menge: 774,000 m2

**4.03.020 Hohlkehle, Mörtel**
Einbauort:
an allen Abdichtungsübergängen von einem horizontalem
zu vertikalem Bauteil

Hohlkehle oder Ausrundung aus Mörtel zwischen Fundament
und aufgehender Kellerwand, an Kanten oder
Durchdringungen, inkl. Voranstrich mit Haftgrund.

Mörtel: NM III; M 10
Schenkellänge : ca. 3 cm
Menge: 44,000 m

**4.03.030 Hohlkehle, Bitumendreiecksband**
Einbauort:
an allen Abdichtungsübergängen von einem horizontalem
zu vertikalem Bauteil mit Wärmedämmung

Hohlkehle mit Bitumendreiecksband zwischen Wand und
Fundament verlegen und lagesichern.

Schenkellänge : ca. 3 cm
Menge: 54,000 m

**4.03.040 Voranstrich, Bitumenlösung, horizontal**
Einbauort: Oberseite Sauberkeitsschicht

Voranstrich aus lösungsmittelhaltigem
Bitumen-Voranstrichmittel geeignet für nachfolgend
beschriebene Abdichtung an horizontalen Flächen mit
glatter Oberfläche.

Untergrund: Beton
Menge: 427,000 m2

**4.03.050 Voranstrich, Bitumenlösung, vertikal**
Einbauort:
Fundamentstirnseiten und Wandbereiche im  SG/ EG

wie Vorposition aber
an vertikalen Flächen

Untergrund: Stahlbeton
Menge: 356,000 m2

**4.03.060 Abdichtung Feuchte, Boden, G 200 S4, tal**
Einbauort: Boden unter EG

Abdichtung auf Bodenflächen gegen Bodenfeuchte mit
Bitumen-Schweißbahn auf vorhandenen Voranstrich.
Bauteil: Boden
Untergrund: Sauberkeitsschicht

Auflast: 250 kN/m²
Dichtungsbahn: G 200 S4, tal
Abdichtungstyp: BA
Menge: 427,000 m2

**4.03.070 Abdichtung Feuchte, Wand, G 200 S4, tal**
Einbauort: Wände gegen Erdreich SG und EG
siehe Detail 0101, 0102, 0109

wie Vorposition aber
Bauteil: Wand
Untergrund: Beton

inkl.
Fortführung bis auf horizontale Abdichtungslage auf der
SK-Schicht (unter Bodenplatte EG) bzw.
WU-Betonbodenplatte SG
gemäß Details.
Menge: 369,000 m2

**4.03.080 Schutz, Abdichtung, Kunststoffnoppenbahn**
Einbauort:
Wände gegen Erdreich ungedämmt, Bodenplattenauskargung
im Erdreich am Gebäudeversprung als Schutz der
Abdichtung.

Sickerschicht aus Noppenbahnen aus Polyolefin für
vertikale Flächen vor Wänden, einschl. Eckausbildung
und Herstellen von Randabschlüssen und Durchdringungen.
Abflussspende im Endzustand über 0,3 l/sm bei max.
40 kN/m² Erddruck.
Mattendicke: 4 mm
Noppenhöhe: 5 bis 8 mm
Menge: 126,000 m2

**4.03.090 Perimeterdämmung,Bodenpl.XPS PB-ds,140mm**
Einbauort: unter Bodenplatte EG sowie Teilbereiche SG
(Treppen)

Außenliegende Wärmedämmung unter Bodenplatte gegen
Erdreich mit sehr hoher Druckbelastung (ds) aus
Polystyrol-Hartschaumplatten mit umlaufendem
Stufenfalz.

Wärmedämmung: XPS
Anwendungsgebiet: PB ds
Dämmdicke: 140 mm
WLG:035
Menge: 500,000 m2

**4.03.100 Dämm- und Drainplatte mit Filtervlies, XPS, 140mm**
Einbauort: Wände gegen Erdreich SG und EG

Dämm und Dränplatte aus extrudiertem Polystyrolschaum
(XPS) mit Noppenbahn und aufkaschiertem Filtervlies.
Geschäumt mit CO2; frei von FCKW, HFCKW und HFKW.

Geeignet für eine Einbautiefe bis 9,5m
Abflussleistung:  min. 0,3l/(s·m)
Dämmdicke: 140mm
WLG: 035

Die Extruderschaumplatten sind dicht gestoßen, ohne
Kreuzstöße und stets einlagig mit einem geeigneten
Kleber (z. B. lösungsmittelfreier Bitumenkaltkleber)
auf dem Untergrund der Abdichtungbahnen aufzukleben.
Menge: 228,000 m2

#### 4.04 Abdichtung Gussasphalt

*Hinweis*
Abdichtung der Bodenplatte von oben in der Parkgarage
(zur Zuordnung siehe Anlage 1 und 2 Abdichtungskonzept)

Ausführung einer Abdichtung nach DIN 18195-5 von oben
als zusätzliche Schutz der Tragkonstruktion. Diese ist
mit einer einlagigen Bitumenbahn und einer 2-lagigen
Gussasphaltschicht geplant. Die untere Lage des
Gussasphalts ersetzt die 2. Abdichtungslage. Die obere
Gussasphaltlage dient als Schutz- und
Verschleißschicht.

Die nachfolgenden Positionen umfassen die Abdichtung
auf der Bodenplatte gem. DIN 18195-5 und die darauf
aufgebrachte Gussasphalt-Schichten.

**4.04.010 Aufbeton, d=2-14 cm, mit Gefälle, Sockelgeschoss**
Ort: SG, im Bereich  Parkierung

Herstellen eines Aufbetonschicht mit Gefällen gemäß
Gefälleplan s. Grundriss Sockelgeschoss

inkl. gebrochener Kante (45°, Schenkel 1,5 cm) an den
Plattenrändern

Betongüte: C 25/30
Expositionsklasse: XF1
Schichtdicke: 2-14 cm
Gefälle: 2-3%
Menge: 1160,000 m2

**4.04.020 Füllbeton C 25/30**
Einbauort: Übergänge Bodenplatte zu Freianlage

Füllbeton, unbewehrt, für Auffüllung im Bereich
außerhalb der Bodenplatte;
Betongüte: C 25/30
Dicke: 10 - 50 cm

Ausführung in Streifen von 15 -20 cm Breite
Menge: 4,000 m3

**4.04.030 Vorbereiten der Fläche**
Ort: Bodenplatte SG Bereich Parken

Vorbereiten der Fläche durch sorgfältiges abfegen,
einschl. Beseitigen des Kehrgutes
Menge: 1160,000 m2

**4.04.040 Kugelstrahlen der Fläche**
Ort: Bodenplatte SG Bereich Parken

Einmaliges Kugelstrahlen der Betonoberfläche im
Blastrac-Verfahren. Entstehenden Bauschutt sammeln und
entsorgen.
Stromanschluss bauseits
Menge: 1160,000 m2

**4.04.050 Grundierung mit Epoxidharz**
Einbauort: Bodenplatte SG Bereich Parken

Grundieren der Betonoberfläche mit Epoxidharz bis zur
Sättigung durch Fluten und Verteilen mit einer
Lammfellrolle. Verbrauch 300 bis 500 gr/qm.
Die noch frische Grundierung  ist ohne Überschuss mit
feuergetrocknetem Quarzsand der Körnung 0,1 bis 0,5mm
bzw. 0,2 bis 0,7 mm einzustreuen.
Menge: 1160,000 m2

**4.04.060 Menge-Kratzspachtelung**
Einbauort: Bodenplatte SG Bereich Parken

Ausführung erst nach Abstimmung mit Bauüberwachung

Kratzspachtelung inkl. erforderlicher Grundierung bei
Vertiefungen in der Betonoberfläche bis etwa 0,5cm
durch Aufbringen einer Grundierung aus Epoxidharz ohne
Anstreuung und sofortiges Auftragen nass in nass einer
Kratzspachtelung aus Epoxidharzmörtel Mv. 1: 3 bis 1:4
und Abstreuen mit feuergetrocknetem Quarzsand der
Körnung 0,1-0,5mm bzw. 0,2-0,7mm.
Menge: 11,600 m2

**4.04.070 Hohlkehle**
Einbauort:
an allen aufgehenden Bauteilen, wie Wänden, Stützen
usw.

Hohlkehle oder Ausrundung aus Mörtel zwischen Fundament
und aufgehender Kellerwand, an Kanten oder
Durchdringungen, inkl. Voranstrich mit Haftgrund.

Mörtel: NM III; M 10
Schenkellänge : ca. 3 cm
Menge: 217,000 m

**4.04.080 Dichtungsschicht**
Einbauort: Bodenplatte SG Bereich Parken

Dichtungsschicht aus Bitumenschweißbahn mit
hochliegender Trägereinlage, gem. DIN 18195-5, Bahn
gemäß der DIN 18195-2, Tab. 3, Zeile 11, vollflächig
mit Überdeckung aufschweissen und andrücken.
Menge: 1160,000 m2

**4.04.090 Dichtung Auskragung Bodenplatte**
Einbauort:
an allen Auskragungen der Bodenplatte im Anschluss an
die Freifläche
siehe Detail 0104

Abdichtung der Auskragenden Bodenplatte, zweilagig,
erste Lage PYE PV 200 S5, zweite Lage aus
Spezialschweißbahn, mit hochliegender Trägereinlage,
vollflächig anschweißen einschl. Bitumenvoranstrich,
inkl. Ausführung von 3 Versprüngen gemäß Detail

Hochzug an Wand zu OK FFB: 30 cm

Abwicklung ca. 1,75 bis 1,85 m
Menge: 152,460 m2

**4.04.100 Wandanschluss 30 cm**
Einbauort:
an allen aufgehenden Bauteilen, wie Wänden, Stützen
usw.
im Innenbereich der Parkierungsanlage

Wandanschluss an aufgehende Bauteile, zweilagig, erste
Lage PYE PV 200 S5, zweite Lage aus Spezialschweißbahn,
mit hochliegender Trägereinlage, vollflächig
anschweißen einschl. Bitumenvoranstrich,

Hochzug an OK FFB: 30 cm
Menge: 103,000 m

**4.04.110 Zulage: Hochzug 50 cm**
Zulage zu Vorposition für
Hochzug an OK FFB:  50 cm
Menge: 34,000 m

**4.04.120 Zulage: Eckausbildung 30cm**
Zulage für die Eckausbildung der Abdichtungshochzüge
einschließlich aller Bahnen- und Vlieszuschnitte
Menge: 94,000 St

**4.04.130 Zulage: Eckausbildung 50cm**
Zulage für die Eckausbildung der Abdichtungshochzüge
einschließlich aller Bahnen- und Vlieszuschnitte
Menge: 32,000 St

**4.04.140 Zulage: gedämmter Wandanschluss 30 cm**
Einbauort: Wandanschluss Treppen 1
siehe Detail 0103

Zulage zur Wandanschlussposition für eine gedämmte
Ausführung:
- U-förmig gekantetes Stahlblech, d = 1,5mm, als
Anpressung der Wandanschlussbahnen und zur Aufnahme der
Dämmung liefern und montieren
- senkrechte Wärmedämmung aus
Foamglas T4+ WLG 042
mit einer Nenndicke von 120 mm (Schaumglas)
inkl. Einstand der Dämmung mit 20 cm in Gefällebeton
gemäß Detail

liefern und anbringen

Hochzug an OK FFB:  30 cm
Gesamthöhe Dämmung 50 cm
Menge: 17,000 m

**4.04.150 Zulage: gedämmter Wandanschluss 50 cm**
Einbauort: Wandanschluss Treppe 2
siehe Detail 0103

Zulage zur Wandanschlussposition für eine gedämmte
Ausführung:
- U-förmig gekantetes Stahlblech, d = 1,5mm, als
Anpressung der Wandanschlussbahnen und zur Aufnahme der
Dämmung liefern und montieren
- senkrechte Wärmedämmung aus
Foamglas T4+ WLG 042
mit einer Nenndicke von 120 mm (Schaumglas)
inkl. Einstand der Dämmung mit 20 cm in Gefällebeton
gemäß Detail

liefern und anbringen

Hochzug an OK FFB:  50 cm
Gesamthöhe Dämmung 70 cm
Menge: 23,000 m

**4.04.160 Schutzschicht Gussasphalt**
Einbauort: Bodenplatte SG Bereich Parken

Schutzschicht aus Gussasphalt (=2. Lage der Abdichtung)
in einer Lage mit 30mm Nenndicke einbauen.

inkl. Randabstellung ca. 60 m mit geeignetem Material
Menge: 1160,000 m2

**4.04.170 Fugen Schutzschicht**
Einbauort: Bodenplatte SG Bereich Parken

Fugen an An- und Abschlüssen oder Durchdringungen in
der Gussasphaltschutzschicht aussparen und mit
Vergußmasse nach TL Bit Fug 82, füllen
Menge: 294,000 m

**4.04.180 Deckschicht Gussasphalt**
Einbauort: Bodenplatte SG Bereich Parken

Belag aus Gussasphalt als Deckschicht
geeignet als Oberfläche für eine offene aber überdachte
Parkierungsanlage
mit 30mm Nenndicke in einer Lage einbauen,
inkl Verschluss der Nähte des Gussasphaltestrichs durch
Erhitzen und sauberes Verreiben

inkl. Randabstellung ca. 60 m mit geeignetem Material
Menge: 1160,000 m2

**4.04.190 Fugen Deckschicht**
Einbauort: Bodenplatte SG Bereich Parken

Fugen an An- und Abschlüssen oder Durchdringungen in
der Gussasphaltdeckschicht aussparen und mit
Vergußmasse nach TL Bit Fug 82, füllen
Menge: 294,000 m

**4.04.200 Abstreuen Deckschicht**
Einbauort: Bodenplatte SG Bereich Parken

Abstreuen der Gussasphaltdeckschicht in heißem Zustand
mit leicht bitumiertem Diabas-Edelsplit 2-5mm, und
anwalzen
Menge: 1160,000 m2

**4.04.210 Abstreusplitt aufnehmen, entsorgen**
Einbauort: Bodenplatte SG Bereich Parken

Nach Fertigstellung der Asphaltfläche den
überschüssigen Abstreusplitt kehren, aufnehmen und
entsorgen.
Menge: 1160,000 m2

**4.04.220 Trittschutzschiene 30 cm**
Einbauort: Bodenplatte SG Bereich Parken,
an allen aufgehenden Bauteilen, wie Wänden, Stützen
usw.
Bereiche an Gefällehochpunkten

Absicherung des Anschlusses durch eine
Trittschutzschiene aus Aluminium, profiliertes
Strangpressprofil
Befestigung mit Sechskantschlüsselschrauben aus
Edelstahl 4A, Abstand <=20cm,
oberseitige elastische Versiegelung mit elastischem
Kleb- und Dichtstoff auf Polyurethanbasis, Farbe
schwarz, einschl. Primern des Untergrundes,

Höhe: 30 cm
Menge: 103,000 m

**4.04.230 Trittschutzschiene 50 cm**
Einbauort: Bodenplatte SG Bereich Parken,
an allen aufgehenden Bauteilen, wie Wänden, Stützen
usw.
Bereiche an Gefälletiefpunkten (Fahrrinne)

wie Vorposition aber

Höhe: 50 cm
Menge: 34,000 m

**4.04.240 Zulage Endstück Trittschutzschiene 30 cm**
Ort: Bereiche an Gefällehochpunkten

Zulage für Trittschutzschiene, für vorgefertigte
Endstücke bzw. Innen- oder Außenecken, geschweißt,

Schenkellänge 250/250mm
Höhe: 30 cm
Menge: 86,000 St

**4.04.250 Zulage Endstück Trittschutzschiene 50 cm**
Ort: Bereiche an Gefälletiefpunkten (Fahrrinne)

wie Vorposition aber
Höhe: 50 cm
Menge: 86,000 St

*Hinweis*

**4.04.260 Türwinkelprofil**
Einbauort: Bodenplatte SG Bereich Parken, Türen zu
Räumen SG

Türwinkelprofil am Übergang zu Kellerräumen liefern und
einbauen.
Ausführung in Stahl, feuerverzinkt,
Der Einbau beinhaltet das Versetzen der Konstruktion
(Stahlwinkels) auf vorgegebene Höhe, das vollflächige
Unterfüttern mit PCC-Mörtel in der Stärke von max.
20mm, sowie die Verdübelung im Abstand von ca. 300mm.
Ausführung inkl. einseitigem Abdichtungsanschluss.

Winkelprofil 55x200x4mm.
Menge: 5,000 m

**4.04.270 Eindichten Einläufe, Schächte**
Einbauort: Bodenplatte SG Bereich Parken

Bodenabläufe mit Pressflansch sowie Schächte DN 400 mit
Rohrschelle fachgerecht eindichten, einschl.
Einflanschung sowie aller erforderlichen Neben- und
Anschlussarbeiten,
1-teilige Ausführung
Menge: 22,000 St

#### 4.05 Drainage Gebäude

*Hinweis*
Am Neubau der Sporthalle kann Schichten- und
Sickerwasser nicht ausgeschlossen werden. In dem
Zusammenhang wird seitens Baugrundgutachter der Einbau
einer Drainage empfohlen.

Die Funktion der Kiesfilterschicht unter der
Bodenplatte wird durch das Gründungspolster übernommen.

Die Spülschächte haben aufgrund des hohen
Geländesprunges eine Höhe bis zu 9,50 m. Das
ausgewählte Produkt muss für diesen Einbaufall geeignet
sein.

Referenzprodukt:
System opti-drän FRÄNKISCHE

Angebotenes
System:................................................
......

**4.05.010 PVC (U)-Stangendränrohre DN 100 (Wand)**
Einbauort: siehe Drainageplanung

PVC (U)-Stangendränrohre nach DIN 4095, DN 100 (Wand),
Mindestwassereintrittsfläche 80 cm²/m flexibel und
gütegesichert, Farbe orange, mit einseitig
aufgesteckter Muffe,
liefern und höhen- und fluchtgerecht im Arbeitsraum von
Baugruben verlegen (Mindestgefälle 0,5 %).

Anmerkung:
Die Wasseraufnahme und Abflussleistung des Rohres nach
DIN 4095 ist vor Einbau nachzuweisen.
Menge: 18,300 m

**4.05.020 PVC (U)-Stangendränrohre DN 200 (Wand)**
Einbauort: siehe Drainageplanung

wie Vorpos., jedoch: DN 200 (Wand)
Menge: 88,000 m

**4.05.030 Dränage-Sickerpackung**
Ort: an Drainageleitungen, Wand Sockelgeschoss

Filterstabile Sickerpackung nach DIN 4095 aus
Filtermaterial, um die Dränleitung aufgefüllt,

Material: Kies 8/16
Höhe über Grabensohle  : 15 cm
Höhe über Rohrscheitel  : 25 cm
Grabenbreite  : 50 cm

Es sind 30 cm Übergabefläche/Kiespackung zw. Wand und
sonstigen Boden zu realisieren
Menge: 118,340 m3

**4.05.040 Filtervlies**
Filtervlies, als filterstabile Trennschicht zwischen
der Sickerschicht
- um die Dränleitung
und dem anstehendem Boden bzw. dem Verfüllmaterial nach
DIN 4095 allseitig mit ausreichender Überlappung (mind.
10 cm)  liefern und nach Planung verlegen.

Gewicht: 125 g/m²
Dicke: mind. 0,75 mm
Geotextilrobustheitsklasse: 2
Stempeldurchdrückkraft: 1,2 KN
Charakteristische Öffnungsweite: 0,150 mm
Wasserdurchlässigkeit: 100 l/(s x m²)
Menge: 244,000 m2

**4.05.050 Verschlussstopfen DN 100 aus PVC-U**
Verschlussstopfen DN 100 aus PVC-U liefern und
fachgerecht einbauen
Menge: 3,000 St

**4.05.060 Verschlussstopfen DN 200 aus PVC-U**
Verschlussstopfen DN 100 aus PVC-U liefern und
fachgerecht einbauen
Menge: 12,000 St

**4.05.070 Spül-, Kontroll- und Sammelschacht DA 315 ohne Sandfang**
Ort: am Drainage-Schächte Nr.1-4  außer Tiefpunkt

Spül-, Kontroll- und Sammelschacht DA 315 aus PVC-U
nach DIN 4095,
Farbe orange, mit 3 Stück Anschlussstutzen DN 200,
3 Stück Blindstopfen, mit arretierbarer und trittfester
Schachtabdeckung (PP), mit füllbarem Doppelboden zur
Verbesserung der Stand- und Auftriebssicherheit liefern
und einbauen.

Bauhöhe 80 cm
Nutzhöhe 65 cm
Menge: 4,000 St

**4.05.080 Spül-, Kontroll- und Sammelschacht DA 315 mit Sandfang**
Ort: am Drainage-Schacht Nr 5 am Tiefpunkt

wie Vorposition aber mit Sandfang
und

Bauhöhe 80 cm
Nutzhöhe 35 cm
Menge: 2,000 St

**4.05.090 Absturzschacht DA 315**
Ort: Drainage-Schacht Nr 2 und 5
(mit Drainageleitungen in 2 verschiedenen Höhen)

wie Vorposition aber als Absturzschacht

Bauhöhe 80 cm
Nutzhöhe 80 cm
Menge: 2,000 St

**4.05.100 Reduzierstück für Schacht-Anschluss DN 200/ 100 Drän**
Reduzierstück für den Schachtanschluss,
DN 200/DN 100 Drän, liefern und einbauen
Menge: 5,000 St

**4.05.110 Blindstopfen DN 200 aus PVC-U**
Verschlussstopfen DN 100 aus PVC-U liefern und
fachgerecht einbauen
Menge: 3,000 St

**4.05.120 Schachtaufsetzrohr DN 315**
Schachtaufsetzrohr DN 315 aus PVC (U) mit angeformter
Muffe, Farbe Orange, Gesamtlänge 105 cm, Nutzlänge 80
cm, liefern und einbauen
Menge: 37,000 St

**4.05.130 Schachtabdeckung aus Guss, Klasse B, LW 310 mm, ohne Lüftungsöffnungen**
Schachtabdeckung aus Guss, Klasse B,
LW 310 mm, ohne Lüftungsöffnungen,
bestehend aus Gussrahmen und -abdeckung,
liefern und einbauen
Menge: 5,000 St

**4.05.140 Zusatzaufwand Schächte bis 9,50 m**
Ort: Schächte bis zu 9,50 m Höhe

Einbau der Schächte mit Höhe bis 9,50 m fachgerecht mit
Sand der Körnung 0-4 mm einschließlich gleichmäßiger
lagenweiser Verdichtung. Der Verdichtungsgrad muss
mind. 93 % erreichen. Es ist besonders  auf die
umlaufend gleichmäßige Verdichtung um den Schacht und
das aufgehende Schachtrohr zu achten.
Dabei ist der Drainageschacht ständig lagezusichern.

Schachthöhen UK Rohrsohle bis OK Gelände:
Schacht Nr 1 - ca. 7,40 m
Schacht Nr 2 - ca. 9,00 m
Schacht Nr 3 - ca. 5,20 m
Schacht Nr 4 - ca. 2,00 m
Schacht Nr 5 - ca. 6,00 m

Der dazu erforderliche Aufwand an allen 5 Schächten ist
hier zu kalkulieren.
Menge: 1,000 psch

#### 4.06 Bodeneinläufe Parkierung

**4.06.010 Fahrbahneinlauf in Parkierungsanlage**
Flachdachablauf zum Anschluss an
Freispiegelentwässerung, bestehend aus:
- Ablaufkörper DN 150, aus Gusseisen mit Anstrich,
  senkrechter Anschlussstutzen an die bestehende
  Grundleitung aus KG 200, DN 160
  mit Pressdichtungsflansch gemäß DIN EN 1253
  Dm Flansch 351 mm
- Aufsatzrahmen 300 / 300 mm aus Gusseisen mit
Anstrich,
  75 mm hoch
  und Rost 282 / 282 mm aus Gusseisen mit Anstrich
  Belastungsklasse B 125
  Abdeckung passend zum Ablaufkörper DN 150
- Eimer aus Edelstahl mit Schlitzweite 8 mm passen zur
  Abdeckung
Ablauf an den bestehende Grundleitung DN 160 aus KG
2000 anschließen inkl. Übergangsstück und Form- und
Verbindungsstücke für den Anschluss an Gussrohr
(Ablaufkörper), Grundleitung auf das erforderliche Maß
einkürzen und Ablauf auf die geplante Höhe setzen.

Fabrikat:
.......................................................

Hersteller:
.......................................................
Menge: 16,000 St

**4.06.020 Mauerkragen D 160 zur Durchdringung der Bodenplatte**
Mauerkragen aus EPDM für Rohraußendurchmesser DN 160
zur Durchdringung der Bodenplatte im aufsteigenden Rohr
der Grundleitung liefern und gemäß Einbaudetail auf das
einzubetonierende Rohr (KG 2000 DN 160) aufziehen, mit
Spannband befestigen und in der Schalung positionieren.
Lieferung im Set inkl. Edelstahl- Spannbänder (2 St.)
und  zwei Spannschellen je Mauerkragen, passend zur
Dimension D160.
Abdichtwirkung bis 10 bar mit Nachweis (MFPA- geprüft).
Einbau entsprechend Herstellerrichtlinie.

Fabrikat:
.......................................................

Hersteller:
.......................................................
Menge: 16,000 St

**4.06.030 Mauerkragen D 400 zur Durchdringung der Bodenplatte**
Mauerkragen aus EPDM für Rohraußendurchmesser DN 400
zur Durchdringung der Bodenplatte im aufsteigenden
Schachtrohr liefern und gemäß Einbaudetail auf das
einzubetonierende Rohr (PVC-U DN 400) aufziehen, mit
Spannband befestigen und in der Schalung positionieren.
Lieferung im Set inkl. Edelstahl- Spannbänder
(Rollenware)- 3 St. je Mauerkragen und 3 St. Edelstahl-
Spannschloss passend zum Spannband.
Abdichtwirkung bis 8 bar mit Nachweis (MFPA- geprüft).
Einbau entsprechend Herstellerrichtlinie.

Fabrikat:
.......................................................

Hersteller:
.......................................................
Menge: 6,000 St

**4.06.040 Kontrollschacht DN 400 der Fahrbahnhöhe anpassen**
Regenwasser- und Schmutzwasserschacht aus Kunststoff

bauseits vorhanden, bestehend aus:
Schachtboden, Schachtrohr und Teleskopabdeckung

höhengerecht der geplanten Fahrbahnhöhe anpassen.
Inkl. Betonauflager zur Sicherung der Teleskopabdeckung
herstellen.
Betonauflager rohrumlaufend 20 cm breit und 15 cm hoch,
abgeschrägt nach außen verlaufend mit einer
Mindeststärke von 10 cm. Siehe Einbaudetail.
Beton: C 20/25
Menge: 6,000 St

#### 4.07 Rohrdurchführungen

**4.07.010 Mauerkragen, TW-Rohr, DN 50**
Mauerkragen, TW-Rohr, DN 50
Mauerkragen zur Abdichtung gegen drückendes Wasser
bis 5 bar bei Boden- und Wanddurchführungen von
Medienrohren oder Hülsrohren. Der Mauerkragen besteht
aus einem Kautschukkragen mit 2 Edelstahlspannbändern,
MFPA geprüft und Radondicht.

Rohrtyp: PE 80, DN 50 (SDR11)

Hersteller /Typ: PSI Products GmbH / Mauerkragen
oder gleichwertig:

.......................................................
..........................
(Bietereintragung)
Menge: 1,000 St

**4.07.020 Mauerkragen, TW-Rohr, DN 20**
Mauerkragen, TW-Rohr, DN 20
Mauerkragen zur Abdichtung gegen drückendes Wasser
bis 5 bar bei Boden- und Wanddurchführungen von
Medienrohren oder Hülsrohren. Der Mauerkragen besteht
aus einem Kautschukkragen mit 2 Edelstahlspannbändern,
MFPA geprüft und Radondicht.

Rohrtyp: PE 80, DN 20 (SDR11)

Hersteller /Typ: PSI Products GmbH / Mauerkragen
oder gleichwertig:

.......................................................
..........................
(Bietereintragung)
Menge: 1,000 St

**4.07.030 Mauerkragen, KG-Rohr, DN 100**
Mauerkragen, KG-Rohr, DN 100
Mauerkragen zur Abdichtung gegen drückendes Wasser
bis 5 bar bei Boden- und Wanddurchführungen von
Medienrohren oder Hülsrohren. Der Mauerkragen besteht
aus einem Kautschukkragen mit 2 Edelstahlspannbändern,
MFPA geprüft und Radondicht.

Rohrtyp: KG-Rohr, DN 100

Hersteller /Typ: PSI Products GmbH / Mauerkragen
oder gleichwertig:

.......................................................
..........................
(Bietereintragung)
Menge: 3,000 St

**4.07.040 Mauerkragen, Kabelschutzrohre, NW 110**
Mauerkragen, Kabelschutzrohre, NW 110
Mauerkragen zur Abdichtung gegen drückendes Wasser
bis 5 bar bei Boden- und Wanddurchführungen von
Medienrohren oder Hülsrohren. Der Mauerkragen besteht
aus einem Kautschukkragen mit 2 Edelstahlspannbändern,
MFPA geprüft und Radondicht.

Rohrtyp: Kabelschutzrohr aus PE/Hart PVC NW 110

Hersteller /Typ: 4 pipes GmbH / Mauerkragen
oder gleichwertig:

.......................................................
................
(Bietereintragung)
Menge: 6,000 St

**4.07.050 Mauerkragen, Kabelschutzrohre, NW 40**
Mauerkragen, Kabelschutzrohre, NW 110
Mauerkragen zur Abdichtung gegen drückendes Wasser
bis 5 bar bei Boden- und Wanddurchführungen von
Medienrohren oder Hülsrohren. Der Mauerkragen besteht
aus einem Kautschukkragen mit 2 Edelstahlspannbändern,
MFPA geprüft und Radondicht.

Rohrtyp: Kabelschutzrohr aus PE/Hart PVC NW 40

Hersteller /Typ: 4 pipes GmbH / Mauerkragen
oder gleichwertig:

.......................................................
................
(Bietereintragung)
Menge: 1,000 St

**4.07.060 Mauerkragen, Elektrokabel NYY-J 5x70mm**
Mauerkragen, Elektrokabel NYY-J 5x70mm
Mauerkragen zur Abdichtung gegen drückendes Wasser
bis 5 bar bei Boden- und Wanddurchführungen von
Medienrohren oder Hülsrohren. Der Mauerkragen besteht
aus einem Kautschukkragen mit 2 Edelstahlspannbändern,
MFPA geprüft und Radondicht.

Für: Elektrokabel NYY-J 5x70mm, DA=42,4mm

Hersteller /Typ: 4 pipes GmbH / Mauerkragen
oder gleichwertig:

.......................................................
................
(Bietereintragung)
Menge: 1,000 St

**4.07.070 Mauerkragen, Doppelrohr DN 50**
Mauerkragen, Doppelrohr DN 50
Mauerkragen zur Abdichtung gegen drückendes Wasser
bis 5 bar bei Boden- und Wanddurchführungen von
Medienrohren oder Hülsrohren. Der Mauerkragen besteht
aus einem Kautschukkragen mit 2 Edelstahlspannbändern,
MFPA geprüft und Radondicht.

Rohrtyp:  Heizungstrasse als Doppelrohr DN 50,
  2x 60,3x3,2 / 225, mit Mantelrohr
  Außendurchmesser: 225 mm.

Hersteller /Typ: PSI Products GmbH / Mauerkragen
oder gleichwertig:

.......................................................
..........................
(Bietereintragung)
Menge: 1,000 St

**4.07.080 Abdichtmanschette, Doppelrohr DN 50**
Abdichtmanschette, Doppelrohr DN 50
Abdichtmanschette aus nahtlos geformten Rottolin zur
druckdichten Abdichtung von Wand- und
Deckedurchführungen bei Kunststoffmantelrohren mit
axialer und radialer Bewegung bis zu ± 25mm.
Mauerflansch aus V2A Edelstahl. Materialstärke 6-8 mm,
druckdicht bis max. 0,5 bar MFPA geprüft. Ist als
System mit spezial Dichtungskleber zu verwenden.
Dehnpolster sind bauseits vor die Manschette zu setzen
und der Zwischenraum mit Laminat abzudecken.

Heizungstrasse als Doppelrohr DN 50,2x60,3x3,2/225,
mit Mantelrohr - Außendurchmesser: 225 mm.

Hersteller /Typ: PSI Products GmbH / VDV
oder gleichwertig:

.......................................................
............
(Bietereintragung)
Menge: 1,000 St

#### 4.08 Bodenabläufe

**4.08.010 Bodenablauf, DN 100**
Bodenablauf, DN 100,
aus Gusseisen mit Anstrich, Stutzenneigung 90°, geprüft
gemäß DIN EN 1253, ohne Geruchverschluss,
Baustoffklasse A1, nicht brennbar, geprüfter,
integrierter Schallschutz gemäß VDI 4100:2012, SST
III = 22dB(A), mit Halterand und Erdungs- anschluss mit
Sickeröffnungen, mit Bauzeitschutzdeckel
geeignet für Deckendicken ab 100 mm.
Ablaufleistung 2,0 l/s
Gewicht 4,6 kg
Aussparungsmaße 170 x 200 mm

Hersteller/Typ: ACO Passavant GmbH / Bodenablauf
Passavant  DN 100 oder gleichwertig:

.......................................................
............
(Bietereintragung)
Menge: 2,000 St

**4.08.020 Zwischenstück, DN 100**
Zwischenstück, DN 100
aus Kunststoff, Stutzendurchmesser 125 mm mit
Abdichtring
für zuvor beschriebenen Bodenablauf DN 100,
Höhenverstellbarkeit 45-125 mm, Gewicht 0,1 kg

Hersteller/Typ: ACO Passavant GmbH / ACO Zwischenstück

DN 100 oder gleichwertig:

.......................................................
............
(Bietereintragung)
Menge: 2,000 St

**4.08.030 Geruchverschluss aus Kunststoff**
Geruchverschluss aus Kunststoff,
zweiteilig herausnehmbar bestehend aus Glocke und
Staurohr
mit angespritzter Lippendichtung passend für zuvor
beschriebenen Bodenablauf DN 100, Gewicht 0,1 kg

Hersteller/Typ: ACO Passavant GmbH / ACO
Geruchverschluss
oder gleichwertig:

.......................................................
............
(Bietereintragung)
Menge: 2,000 St

**4.08.040 Aufsatzstück aus Kunststoff**
Aufsatzstück aus Kunststoff,
Stutzendurchmesser 125 mm, Rahmen aus Edelstahl
148 x 148 mm, Schlitzrost aus Edelstahl, verschraubt
für Barfußbereich geeignet mit Sickerring
Belastungsklasse K 3
Höhenverstellbarkeit 42-145 mm
Gewicht 0,9 kg

Hersteller/Typ: ACO Passavant GmbH / ACO Meku
Aufsatzstück oder gleichwertig:

.......................................................
............
(Bietereintragung)
Menge: 2,000 St

**4.08.050 Abdichtring mit Lippen**
Abdichtring mit Lippen,
Material NBR zur Abdichtung des Ringspaltes zwischen
Aufsatzstück und Ablaufkörper passend für zuvor
beschriebenes Aufsatzstück, Gewicht 0,1 kg

Hersteller/Typ: ACO Passavant GmbH / ACO Passavant
Abdichtring oder gleichwertig:

.......................................................
............
(Bietereintragung)
Menge: 2,000 St

**4.08.060 Bodenablauf, DN 100**
Bodenablauf, DN 100,
aus Gusseisen mit Anstrich, Stutzenneigung 90°, mit
Pressdichtungsflansch gemäß DIN EN 1253,
Baustoffklasse A1, nicht brennbar, mit Sickeröffnungen,
mit Bauzeitschutzdeckel,
Ablaufleistung 6,2-15,2 l/s
Gewicht 12,9 kg
Aussparungsmaße 290 x 410 mm

Hersteller/Typ: ACO Passavant GmbH / ACO
Spin-Ablaufkörper DN 100 oder gleichwertig:

.......................................................
............
(Bietereintragung)
Menge: 1,000 St

**4.08.070 Zwischenstück, DN 100**
Zwischenstück, DN 100
aus Kunststoff, zum Anschluss an Gussrohr DN 150
für zuvor beschriebenen Bodenablauf DN 100

Hersteller/Typ: Ostendorf Kunststoffe GmbH / KG2000UG
Anschluss an Gussrohr oder gleichwertig:

.......................................................
............
(Bietereintragung)
Menge: 1,000 St

**4.08.080 GA-Set Doppeldichtung an Guss**
GA-Set Doppeldichtung an Guss,
zur Abdichtung des zuvor beschriebenen Zwischenstücks.

Hersteller/Typ:Ostendorf Kunststoffe GmbH /
KG2000-GA-Set Doppeldichtungen an Guss oder
gleichwertig:

.......................................................
............
(Bietereintragung)
Menge: 1,000 St

**4.08.090 Geruchverschluss aus Kunststoff**
Geruchverschluss aus Kunststoff,
zweiteilig herausnehmbar bestehend aus Glocke und
Staurohr
mit angespritzter Lippendichtung passend für zuvor
beschriebenen Bodenablauf DN 100, Gewicht 0,1 kg

Hersteller/Typ: ACO Passavant GmbH / ACO
Geruchverschluss
oder gleichwertig:

.......................................................
............
(Bietereintragung)
Menge: 1,000 St

**4.08.100 Aufsatzrahmen aus Gusseisen**
Aufsatzrahmen aus Gusseisen,
mit Anstrich, 300x300mm, mit Rost 282x282mm aus
Gusseisen,  Belastungsklasse M 125, mit schraubenloser
Arretierung, bestehend aus:
- Rahmen, Höhe 75mm
- Rost
passend für zuvor beschriebenen Bodenablauf.

Hersteller/Typ: ACO Passavant GmbH / ACO Aufsatzrahmen
oder gleichwertig:

.......................................................
............
(Bietereintragung)
Menge: 1,000 St

#### 4.09 Betonarbeiten Sporthalle

*Hinweis*
Das Projekt wird aus 3 Förderungen finanziert (siehe
allgemeine Vorbemerkungen).
Es sind deshalb zum Teil ähnliche Bauteile in 2 Titeln
- Betonarbeiten Sporthalle
- Betonarbeiten Parkierung
erfasst und müssen entsprechend den Positionen
abgerechnet werden.

*Hinweis*
Ziel des Gestaltungskonzeptes ist, dass die mit
normaler Sorgfalt hergestellte Betonoberfläche OHNE
definierte Sichtbetonqualität im Innenbereiche sichtbar
bleiben. Für diese Bereiche ist eine glatte Schalung
vorgesehen.

Für diese Schalung (später sichtbare Betonflächen)
gelten folgende Anforderungen:

- Verwendung von neuen, glatten, nicht saugenden
Schaltafeln
- regelmäßiges Schaltafelmuster, das von den
Architekten abgenommen wird
- regelmäßige Anordnung von Arbeitsfugen und saubere
Abstellung ebendieser mit Holzleisten
- Betonwarzen und Grate abschleifen
- Ankerlöcher  verschlossen gemäß Anforderung der Wand
(z.B. Faserbetonkonen)
- alle Kanten, auch an Bauteilfugen gebrochen mit einer
Dreikantleiste Kunststoff (7mm)

Hinweis:
Betonoberflächen von Treppen und sichtbar bleibenden
Wänden müssen gem. Schulbau-DIN ohne Grate sein und
gebrochene oder gerundete Kanten aufweisen. Dies gilt
auch für Treppenstufenkanten.

**4.09.010 Trennlage, PE-Folie 0,2 mm**
Ort: unter SK und unter Bodenplatten

Trennlage mit PE-Folie; Stöße überlappt.
Foliendicke: 0,2 mm
Stoßüberlappung: 15 cm

Ausführung  :
Die Trennlage wird auf der Bodenaustauschschicht (unter
SK-Schicht) 1-fach verlegt, um ein Eindringen des
Betons in den Bodenaustausch zu vermeiden. An Rändern
und Kanten kann dies auch durch Abstellungen mit
Brettern realisiert werden.

Die Trennlage wird auf der Sauberkeitsschicht zweifach
verlegt.
Menge: 5490,000 m2

*Hinweis*
Die Sauberkeitsschicht wird unter den Bodenplatten im
Sockelgeschoss und Erdgeschoss hergestellt. Die Ränder
der Sauberkeitsschicht sind z.B. mit Brettern
abzustellen, um ein dazwischenlaufen von Beton in den
Bodenaustausch zu vermeiden. Gleiches gilt für die
Frostschürze. Dies ist in die Positionen
einzukalkulieren und wird nicht gesondert vergütet. Das
flächige Unterlaufen mit Beton muss durch einen
Trennlage aus PE-Folie  (siehe Pos. zuvor) verhindert
werden.
Das Gründungspolster dient als Flächendrainage.

Im Bereich der Fundamentverstärkungen und gedämmten
Räume muss die Sauberkeitsschicht höhenmäßig
verspringen. Dieser Versprung in der Sauberkeitsschicht
wird in einer Zulageposition berücksichtigt.

Im Bereich der SK-Schicht unter Bodenplatte EG  dient
die Sauberkeitsschicht auch als Untergrund für die
zusätzliche Abdichtung zur WU-Konstruktion.
Am Rand muss eine Verdickung der Sauberkeitsschicht
erfolgen, um den Überstand/ Anschluss der Abdichtung
gemäß DIN 18195 Bbl 1 - Bild 4 realisieren zu können.
Die Verdickung wird über eine Zulageposition
berücksichtigt.

**4.09.020 Frostschutzschürze C 12/15**
Ort: Gebäudeecke Nord-Ost

Frostschutzschürze aus Beton in bauseitiges
Gründungspolster herstellen,
inkl. Schalung und Auslegen mit Folie
inkl. Fundamentgrabenaushub aus dem verdichteten
Gründungspolster.
(Das Material kann für das Gründungspolster unter EG
verwendet werden!)

Es darf kein Beton in das Gründungspolster (=Drainage)
fließen!!!

Betongüte: C 12/15
Expositionsklassen: XC1
Breite: 25 cm
Tiefe: 40 cm
Menge: 2,000 m3

**4.09.030 Sauberkeitsschicht C 8/10, d=bis 5 cm**
Ort: unter Bodenplatten EG und SG

Sauberkeitsschicht aus unbewehrtem Beton unter
Gründungsbauteilen aller Art (Einzel- und
Streifenfundamente, Boden- und Fundamentplatten) inkl.
seitliche Abstellung

Betongüte: C 8/10
Dicke: 5 cm
Menge: 1843,000 m2

**4.09.040 Zulage Sauberkeitsschicht schräg**
Einbauort: SG an Achse 4
siehe Schnitt  3-3

Zulage zur Pos. Sauberkeitsschicht für das Herstellen
der Sauberkeitsschicht mit einem Versprung im Planum
von
ca. 30 cm
an Fundamentverstärkungen/ gedämmten Bereichen.
Menge: 161,000 m

**4.09.050 Zulage Verdickung Sauberkeitsschicht**
Einbauort: Rand der SK Schicht unter Bodenplatte EG und
Aufzug
s. Detail 0102 und 0109

Zulage zur Pos. Sauberkeitsschicht für das Herstellen
einer Verdickung der SK-Schicht im Randbereich wie
folgt:

Höhe Verdickung der SK-Schicht: 10 cm
Breite Verdickung: 30 cm
Oberseite bis 15 cm vom Rand leicht schräg (3%)
abgezogen
inkl. Aushub aus dem verdichteten Gründungspolster.
(Das Material kann für das Gründungspolster unter EG
verwendet werden!)
Menge: 68,000 m

*Hinweis*

**4.09.060 Fundamentplatte C 25/30, Stb, wu, d=60cm, Sockelgeschoss**
Ort: Fundamentplatte unter Sockelgeschoss

Fundamentplatte aus Stahlbeton, als
wasserundurchlässiger Beton, auf Trennlage; Schalung
und Bewehrung in gesonderten Positionen.

Betongüte: C 25/30, wu
Expositionsklassen: XC2 und XF1
Überwachungsklasse: 2
Plattendicke: 60 cm
Menge: 1480,000 m2

**4.09.070 Schalung, rau, Plattenränder Sockelgeschoss**
Schalung für Plattenränder der Bodenplatten, rau,
einhäuptig.
Plattenstärke: 60-80 cm
Menge: 128,000 m2

**4.09.080 Zulage Bodenplattenverdickung in Teilbereichen, d=20cm**
Einbauort: Sockelgeschoss unter den Treppenhäusern
s. Schalplan Sockelgeschoss

Zulage zur Vorposition Fundamentplatte für das
Herstellen einer Verdickung der Bodenplatte wie folgt:

zusätzlich Höhe (Verdickung) der Bodenplatte: 20 cm

inkl. Aushub aus dem verdichteten Gründungspolster.
(Das Material kann für das Gründungspolster unter EG
verwendet werden!)
Menge: 159,000 m2

**4.09.090 Zulage Bodenplattenverdickung in Teilbereichen, d=30cm**
Einbauort: Sockelgeschoss unter Stützen Achse 1-4
s. Schalplan Sockelgeschoss

wie Vorposition jedoch
zusätzlich Höhe (Verdickung) der Bodenplatte: 30 cm
Menge: 32,000 m2

**4.09.100 Zulage Bodenplattenreduzierung in Randbereichen, d=20cm**
Einbauort: Sockelgeschoss Randbereich im Übergang zur
Freifläche
s. Detail 0101 und 0104

Zulage zur Vorposition Fundamentplatte für das
Herstellen einer Reduzierung der Platte wie folgt:

Höhe reduziert um 20 cm
(Höhe Bodenplatte im Randbereich dann 40 cm)
Breite Randbereich: 100 cm

inkl. besonderem Schalaufwand/ Zeitaufwand für mehrere
Arbeitsgänge
inkl. Ausbildung von einem 2% Gefälle zum Rand
Menge: 84,900 m2

**4.09.110 Kanten fasen, Abdichtung**
Ort: Fundamentplatte unter Sockelgeschoss

Die obere Bauteilkante der Bodenplatte ist für die
Abdichtung mit einer Fase, ca. 100 mm zu versehen.
Bauteil: Bodenplatte
Material: Beton
Menge: 136,000 m

**4.09.120 Fundamentplatte C 25/30, Stb, wu, d=40cm, Aufzugsunterfahrt**
Ort: Aufzugsunterfahrt

Fundamentplatte aus Stahlbeton für Aufzugsunterfahrt,
als wasserundurchlässiger Beton, auf Trennlage;
Schalung und Bewehrung in gesonderten Positionen.

Betongüte: C25/30, wu
Expositionsklassen: XC2
Überwachungsklasse: 2
Plattendicke: 40 cm
Menge: 7,000 m2

**4.09.130 Schalung, rau, Plattenränder Aufzugsunterfahrt**
Schalung für Plattenränder der Bodenplatte
Aufzugsunterfahrt, rau, einhäuptig.
Plattenstärke: 40cm
Menge: 5,000 m2

**4.09.140 Fundamentplatte C 25/30, Stb, wu, d=40cm, Erdgeschoss**
Ort: Fundamentplatte unter EG im nicht unterkellerten
Bereich

Fundamentplatte aus Stahlbeton, als
wasserundurchlässiger Beton, auf Trennlage; Schalung
und Bewehrung in gesonderten Positionen.

Betongüte: C 25/30, wu
Expositionsklassen: XC2
Überwachungsklasse: 2
Plattendicke: 40 cm
Menge: 357,000 m2

**4.09.150 Schalung, rau, Plattenränder Erdgeschoss**
Schalung für Plattenränder der Bodenplatten, rau,
einhäuptig.
Plattenstärke: 40cm
Menge: 42,000 m2

*Hinweis*

**4.09.160 Referenzfläche Sichtbeton**
Ort: Sockelgeschoss an Wand entlang Achse C

Referenzfläche Sichtbeton herstellen an einer sowieso
auszuführenden Wand für die Ausführung von sichtbaren
Betonbauteilen,
gemäß HINWEIS "sichtbar bleibende Betonteile-glatte
Schalung"
.
Menge: 1,000 St

*Hinweis*

**4.09.170 Wände Fahrschacht C 25/30, Stb, wu, d=40 cm**
Ort: EG Aufzug

Wände aus Stahlbeton, als wasserundurchlässiger Beton,
Oberfläche rau,
Schalung und Bewehrung in gesonderter Position,

inkl. Ankerlöcher schließen gemäß Anforderungen an die
Wand

Bauteil: Außenwand gegen Erdreich
Betongüte: C25/30, wu
Expositionsklassen: XC2
Überwachungsklasse: 2

Wandhöhe: 0,86 m
Wanddicke: 40 cm
Menge: 6,000 m2

**4.09.180 Wände Fahrschacht C 25/30, Stb, wu, d=25 cm**
Ort: EG Aufzug

wie Vorposition aber

Wanddicke: 25 cm
Menge: 3,000 m2

**4.09.190 Schalung Fahrschacht rau, Wände**
Ort: EG Aufzug

Schalung für Beton- und Stahlbetonwände, rau.

Schalungsart: rau
Wanddicke:40/25 cm
Höhe: 0,86 m
Menge: 15,000 m2

*Hinweis*

**4.09.200 Wände C 25/30, Stb, d=30 cm, Sporthalle**
Ort: Außenwand West

Wände aus Stahlbeton, Oberfläche rau teilweise glatt,
Schalung und Bewehrung in gesonderten Positionen.

inkl. Ankerlöcher schließen gemäß Anforderungen an die
Wand

inkl. Zusatzaufwand für das Herstellen von Wänden bis
10 m Höhe

Bauteil: Außenwand
Anforderung Fugen Ankerlöcher: winddicht schließen
Betongüte: C 25/30
Expositionsklassen: XC2
Überwachungsklasse: 1

Wandhöhe: 10 m
Wanddicke: 30 cm
Menge: 460,000 m2

**4.09.210 Wände C 25/30, Stb, d=25 cm, Sporthalle**
Ort: Außenwände

wie Vorposition aber

Wanddicke: 25 cm
Wandhöhe: 6-10 m
Menge: 798,000 m2

**4.09.220 Wände C 25/30, Stb, d=25 cm, 6-10m, Sporthalle**
Ort: Außenwände

wie Vorposition aber

Wanddicke: 25 cm
Wandhöhe: 3,5 m
Menge: 155,000 m2

**4.09.230 Schalung rau, Wände, 25/ 30 cm, 3,5m Sporthalle**
Ort: Wände EG, OG

Schalung für Beton- und Stahlbetonwände, rau.

inkl. Zusatzaufwand für das Herstellen von Schalung für
Wände bis 10 m Höhe

Schalungsart: rau
Wanddicke: 25 oder 30 cm
Höhe: 2-10 m
Menge: 1993,000 m2

**4.09.240 Schalung glatt, Wände, 25/ 30 cm, Sporthalle**
Ort: Innenseiten der Außenwände EG, OG ab OK Prallwand
bis UK Unterhangdecke Halle

Schalung der Wand aus Stahlbeton, aus nicht saugenden
Schalungsplatten mit regelmäßigen Stößen und
Nagelstellen.

inkl. Zusatzaufwand für das Herstellen von Schalung für
Wände bis 10 m Höhe

Schalungsart: glatt (gemäß Anforderung glatte Schalung)
Wanddicke: 25-30 cm
Höhe: 2-10 m
Menge: 830,000 m2

**4.09.250 Öffnungen in AW d=25cm, Fenster/ Türen, Sporthalle**
Schalung für Außenwandöffnungen (Fenster, Türen)

Schalungsart: glatt
Wanddicke: 25-30 cm

Abmessung Fenster / Türen (BxH):

6,76x2,26m, 1 Stk
10,01x3,655m, 2 Stk.
34,135x3,655m, 1Stk.
Menge: 142,000 m

**4.09.260 Attika C 25/30, Stb, rau, 25cm**
Ort: Attika Ost, Süd und Nord im Bereich
Spannbetondecke

Attika aus Stahlbeton, obere Fläche waagerecht,
Schalung rau. Durch Gefälle der Spannbetondachdecke
unterschiedliche Höhen
Bewehrung und Bewehrungsanschluss in gesonderter
Position.

Höhe Attika: 44-74 cm
Betongüte: C 25/30
Expositionsklassen: XC1
Überwachungsklasse: 1
Dicke: 25 cm
Menge: 31,000 m2

**4.09.270 Zulage für schrägen Wandabschluss**
Ort: Auflager Spannbetondecke Achse 1 und 3

Zulage für die Ausführung eines schrägen oberen
Wandabschlusses für die Verlegung der
Spannbetonfertigteile im Gefälle von 3% sowie
herstellen eines planebenen Auflagers.

Siehe Schnitt 1-1 und 2-2
Menge: 92,000 m2

**4.09.280 Schalung, Attika, rau**
Ort: Wände Sockelgeschoss

Schalung für Beton- und Stahlbetonwände, rau.

Schalungsart: rau
Dicke: 25 cm
Höhe: ca. 0,44-0,72m
Menge: 61,000 m2

*Hinweis*

**4.09.290 Wände C 20/25, Stb, d=25 cm, Sporthalle**
Ort: Innenwände EG, OG, Technik

Wände aus Stahlbeton, Oberfläche rau teilweise glatt,
Schalung und Bewehrung in gesonderten Positionen.

inkl. Ankerlöcher schließen gemäß Anforderungen an die
Wand

inkl. Zusatzaufwand für das Herstellen von Wänden bis
10 m Höhe

Bauteil: Innenwand
BS-Anforderungen: F90
Betongüte: C 20/25
Expositionsklassen: XC1
Überwachungsklasse: 1

Wandhöhe: 10 m
Wanddicke: 25 cm
Menge: 688,000 m2

**4.09.300 Wände C 20/25, Stb, d=30 cm, Sporthalle**
Ort: Innenwand EG, OG und Technik entlang Achse 3

wie Vorposition, jedoch

Wanddicke: 30 cm
Menge: 265,000 m2

**4.09.310 Schalung rau, Wände, 25/30 cm, Sporthalle**
Ort: Innenwände EG, OG, Technik, Bereiche geputzt oder
hinter Vorwänden

Schalung für Beton- und Stahlbetonwände, rau,
geeignet für Putzauftrag

inkl. Zusatzaufwand für das Herstellen von Schalung für
Wände bis 10 m Höhe

Schalungsart: rau
Wanddicke: 25 und 30 cm
Höhe: 3,59m
Menge: 600,000 m2

**4.09.320 Schalung glatt, Wände, 25/30 cm, Sporthalle**
Ort: Innenwände EG, OG, Technik

Schalung der Wand aus Stahlbeton, aus nicht saugenden
Schalungsplatten mit regelmäßigen Stößen und
Nagelstellen.

inkl. Zusatzaufwand für das Herstellen von Schalung für
Wände bis 10 m Höhe

Schalungsart: glatt (gemäß Anforderung glatte Schalung)
Wanddicke: 25 und 30 cm
Höhe: 3,59m
Menge: 1300,000 m2

**4.09.330 Öffnungen in IW d=25cm, Fenster/ Türen**
Schalung für Außenwandöffnungen (Fenster, Türen), in
Wänden d=25cm, in gleicher Qualität wie vorgenannte
Schalung herstellen,

Abmessung Fenster / Türen (BxH):
1,01x2,255m, 9 Stk.
1,15x2,255m, 4 Stk.
1,325x2,13m, 1 Stk
1,325x2,255m, 6 Stk.
1,76x2,20m, 2 Stk
2,01x2,255m, 1Stk.
6,76x2,26m, 1 Stk.
Menge: 160,000 m

**4.09.340 Öffnungen in IW d=30cm, Fenster/ Türen**
wie Vorposition, jedoch Wandstärke= 30cm

Abmessung Fenster / Türen (BxH):
1,325x2,255m, 1 Stk.
Menge: 6,000 m

**4.09.350 Zulage Wände Fahrschacht**
Ort: Aufzug

Zulage Wände Fahrschacht für
den Aufwand für erhöhte Bauhöhe der Schalung im Schacht
sowie das Einlegen von Einbauteilen
(Einbauteile in gesonderte Pos.)
Menge: 50,000 m2

*Hinweis*
Der Aufgang vom Foyer im Erdgeschoss zur Tribüne im
Obergeschoss erfolgt über zwei Fertigteiltreppen und
ein Fertigteilpodest. Die massive Brüstung an der
Treppe wird in Ortbeton gegossen.

Die massive Brüstung bildet die Absturzsicherung der
Treppe vom Foyer im EG zur Tribüne im  Obergeschoss. An
der Brüstung wird später im Ausbau noch ein Handlauf
und eine Holzauflage ergänzt.

Die Rohbauhöhe der Brüstung beträgt entlang der Treppe
zw. 1,10-1,20m. Die Brüstung ist schräg.

Im Obergeschoss wird entlang des Treppenauges eine ca.
1,20m höhe Brüstung gebaut. Nach Einbau des
Bodenaufbaus ist die Brüstung noch 1,10m hoch.

**4.09.360 Brüstung laufbegleitend entlang Aufgang ins OG, Stb, d=25 cm**
Ort: Foyer EG

Brüstung aus Stahlbeton im Innenbereich entlang der
Foyertreppe, Oberkante schräg, laufbegleitend mit
Treppe
Oberfläche glatt, mit regelmäßig sichtbaren
Schalungsstößen. Betonwarzen und Grate abschleifen.
Schalung und Bewehrung in gesonderter Position.

Bauteil:
Treppenbrüstung mit schrägen oberen Abschluss,
Abschluss mit Fase von 7 mm,
Oberfläche eben abgezogen und rau abgerieben, wird
später mit Holz abgedeckt

Höhe : von 1,25-4,60m
Betongüte: C 20/25
Expositionsklassen: XC1
Überwachungsklasse: 2
Wanddicke: 25 cm
Menge: 20,000 m2

**4.09.370 Brüstung gerade, Stb, d=25 cm**
Ort: Foyer OG

wie Vorposition aber

Bauteil: Treppenbrüstung mit geradem oberen Abschluss,
Menge: 12,000 m2

**4.09.380 Schalung glatt, Brüstung/Einfass., schräg**
Ort: Foyer EG

Schalung der vorgenannten Brüstung, bewehrt, untere
Kante folgt schräg der Treppensteigung.

Schalungsart: glatt (gemäß Anforderung glatte Schalung)
Wanddicke: 25 cm
Höhe: bis ca. 1,70 m
Menge: 39,000 m2

**4.09.390 Schalung glatt, Brüstung/Einfass., gerade**
Ort: Foyer OG

Schalung der vorgenannten Brüstung, bewehrt,

Schalungsart: glatt (gemäß Anforderung glatte Schalung)
Wanddicke: 25 cm
Höhe: bis 1,20 m
Menge: 24,000 m2

*Hinweis*

**4.09.400 Stützen C 25/30, Stb, rund, glatt, D=30**
Ort: EG Foyer
Stützen aus Stahlbeton mit rundem Querschnitt,
Oberfläche glatt. Schalung und Bewehrung in gesonderter
Position.

Betongüte: C 25/30
Expositionsklassen: XC1
BS-Anforderung: F90
Überwachungsklasse: 1
Durchmesser: 30 cm
Menge: 4,000 m

**4.09.410 Schalung, Sichtbeton, Rundstützen, D=30**
Ort: EG Foyer

Schalung für freistehende Stützen mit rundem
Querschnitt, glatt, aus Stahlblech, für sichtbar
bleibende Oberflächen.
Stützendurchmesser: 25 cm
Stützenhöhe: bis 4,00 m
Menge: 4,000 m2

**4.09.420 Stützen C 25/30, Stb, 25/75 cm**
Ort: EG Foyer

Stütze aus Stahlbeton mit regelmäßigen Schalungsstößen
und Nagelstellen sowie gefasten Kanten, Betonwarzen und
Grate abgeschliffen; Schalung und Bewehrung in
gesonderter Position.
Betongüte: C 25/30
Expositionsklassen: XC1
BS-Anforderung: F90
Überwachungsklasse: 1
Querschnitt: 25/75 cm
Menge: 4,000 m

**4.09.430 Schalung, Sichtbeton, Stütze 25/75**
Ort: EG Foyer

Schalung für freistehende Stützen mit rechteckigem
Querschnitt, glatt analog zu Schalung der Wände, für
sichtbar bleibende Oberflächen.
Stützenabmessung: 25x75 cm
Stützenhöhe: bis 4,00 m
Menge: 7,000 m2

*Hinweis*

**4.09.440 Unterzüge C 20/25, Stb, glatt, 30/20**
Ort: Erdgeschoss in Achse 2 und 3 in den Fluren

Unterzüge aus Stahlbeton, Oberfläche glatt, mit
gefasten Kanten. Betonwarzen und Grate abgeschliffen.
Schalung und Bewehrung in gesonderten Positionen.

Betongüte: C 20/25
Expositionsklassen: XC1
Anforderung BS: F90
Überwachungsklasse: 1
Querschnitt: 30/20 cm
Menge: 4,000 m

**4.09.450 Unterzüge C 20/25, Stb, glatt, 25/40**
Ort: Erdgeschoss in Achse 2 und 3 in den Fluren

wie Vorposition, jedoch

Querschnitt: 25/40 cm
Menge: 4,000 m

**4.09.460 Unterzüge C 20/25, Stb, glatt, 30/45**
Ort: Technikgeschoss in Achse  3

wie Vorposition, jedoch

Querschnitt: 30/45 cm
Menge: 13,000 m

**4.09.470 Unterzüge C 20/25, Stb, glatt, 25/46,5**
Ort: Technikgeschoss Achse 1 zu Achse 2

wie Vorposition, jedoch

Querschnitt:25/46,5 cm
Menge: 16,000 m

**4.09.480 Unterzüge C 20/25, Stb, glatt, 25/50**
Ort: Technikgeschoss in Achse  2

wie Vorposition, jedoch

Querschnitt: 25/50 cm
Menge: 9,000 m

**4.09.490 Schalung,glatt,Unterzüge unter 1000 cm², Sporthalle**
Ort Unterzüge EG

Schalung für Unterzüge, glatt, aus nicht saugenden
Schalungsplatten.

Querschnitt: unter 1000 cm²
Menge: 51,000 m2

*Hinweis*

**4.09.500 Decken C 20/25, Stb, d=27 cm**
Ort: über EG und über OG

Decke aus Stahlbeton als Geschossdecke. Oberfläche eben
abgezogen und rau abgerieben. Schalung und Bewehrung
in gesonderten Positionen.

Betongüte: C 20/25
Expositionsklassen: XC1
Überwachungsklasse: 1
Deckendicke: 27 cm
Menge: 713,000 m2

**4.09.510 Decken C 20/25, Stb, d=22 cm**
Ort: Übergang Technikgeschoss

Decke aus Stahlbeton als Geschossdecke. Oberfläche eben
abgezogen und rau abgerieben. Schalung und Bewehrung
sowie  in gesonderten Positionen.

Betongüte: C 20/25
Expositionsklassen: XC1
Überwachungsklasse: 1
Deckendicke: 22 cm
Menge: 7,000 m2

**4.09.520 Schalung, Deckenrand, rau, 4,00 m**
Ort: über EG, über OG

Schalung für Randabstellung von Deckenplatten und
großflächigen Aussparungen, glatt, einhäuptig, mit
geordneten Stößen.

Plattenstärke: 27 cm
Höhe Abstellung: bis 30 cm
Höhe: max. 4,00 m bis Betonunterseite
Menge: 160,000 m2

**4.09.530 Schalung rau, Decken, bis 4,0 m**
Ort: Decke über dem Sockel-, Erd-, Ober- und
Technikgeschoss,  Übergang TG

Schalung der Deckenplatten rau

Bauteil: Deckenplatte
Schalung: raut,  besondere Anford.
in ZulagePosition

Höhe: bis 4,00 m Betonunterseite
Menge: 720,000 m2

**4.09.540 Zulage für glatte Schalung**
Ort: Decke Foyer, Decken in Treppenhäusern, Bereich
ohne UHD in Abstimmung mit der BÜ

Schalung für Decken, glatt, aus nicht saugenden
Schalungsplatten.
Menge: 400,000 m2

*Hinweis*
Die Tribüne wird mit Ortbeton hergestellt.
Die Tribüne besteht aus
Sitzbereichen:  2 Steigungen 39/30
Treppen (4Stk):  6 Steigungen 13/30

Die Oberseite der Tribüne wird später mit einem
kaschierten Kautschukbelag belegt.
Innerhalb der Tribüne werden einfache KG-Rohre für die
späteren Quellluftauslässe verbaut. Dies wird in einer
gesonderten Position berücksichtigt.

**4.09.550 Tribüne, C20/25, d=26cm**
Ort: Tribüne OG

Tribünenelement, gerade, aus Stahlbeton mit
aufbetonierten Keilstufen für Belag auf Tritt- und
Setzstufen; Laufuntersicht mit glatter Oberfläche, mit
gefasten Kanten, Betonwarzen und Grate abgeschliffen;
horizontale Oberfläche eben abgezogen und rau
abgerieben,
senkrechte Flächen an den Stufen und Sitzstufen glatt,
Schalung und Bewehrung in gesonderter Position.

Betongüte: C 20/25
Expositionsklassen: XC1
Überwachungsklasse: 1
Plattendicke: 26 cm
Tribühnenbreite: 40,60m
Unterteilung in 5 Teilbereich durch die Treppen

Keilstufen:
Sitzbereichen:  2 Steigungen 39/30
Treppen (4Stk):  6 Steigungen 13/30, Laufbreite 1,35 m
Menge: 57,000 m3

**4.09.560 KG-Rohre für Quelluftauslässe**
KG-Rohr DN 100, mit 45° Bogen als Zuluft-Leerrohr vom
Druckboden (Gewerk Trockenbau) zum Stufenauslass
liefern und in die Triebünenkonstruktion einbauen.
Menge: 76,000 St

**4.09.570 Schalung Tribüne, rau**
Ort: Tribüne OG, Untersicht Geräteräume

Schalung für Tribünenanlage, rau,

zur Geometrie siehe Schnitt 1-1 und 2-2
Menge: 88,000 m2

**4.09.580 Schalung Tribüne, glatt**
Ort: Tribüne OG, Untersicht Foyer, senkrechte Flächen
Stufen

Schalung für Tribünenanlage, glatt, aus nicht saugenden
Schalungsplatten, für spätere Belegung mit kaschiertem
Kautschukbelag

zur Geometrie siehe Schnitt 1-1 und 2-2
Menge: 75,000 m2

*Hinweis*

*Hinweis*
Über dem Technikgeschoss wird eine Spannbetondecke mit
Gefälle von 3% eingebaut. Sie spannt von Achse 1 bis 3.
( Die Sporthalle und Tribüne wird mit einem
Holztragwerk überspannt.)

**4.09.590 Gleitlager für FT-Deckenplatte**
Ort: Deckenauflager über Technikgeschoss
zw. Achse 1 und 3

Fachgerechte Verlegung eines Hartgummi Montagelager,
b=50mm, d=5mm als Deckenauflager für die nachfolgend
beschriebene Spannbetondecke
Menge: 92,000 m

**4.09.600 FT-Deckenplatte, Spannbet.,C 45/55, 16cm**
Ort: über Technikgeschoss zw. Achse 2 und 3

Herstellung, Lieferung und Montage von
Spannbetonhohlplatten,
gemäß Zulassung des Deutschen Instituts für Bautechnik,
Betonfestigkeitsklasse C 45/55, Spanndraht der
Festigkeitsklassen St 1470/1670
und/ oder St 1570/1770, Toleranzen gem. DIN 18202,
Tab. 3, Zeile 1 + 5 einschl. Werkplanung
(Elementenstatik + Deckenverlegepläne

Verlegung im Gefälle von 3% siehe Schnitt 1-1 und 2-2

Technische Daten :
Plattendicke  : 160 mm
Feuerwiderstandsklasse : F 90
Eigengewicht : 3,00 kN//m²
ständige Auflast : 2,75 kN/m²
Verkehrslast : 1,10kN/m²
Trennwandzuschlag : 0,00 kN/m²

max. lichte Weite : ca. 6 m
Expositionsklasse : XC 1
Durchbiegebegrenzung : max. l/300 unter Volllast
Bauteil : Decke über Technikgeschoss
stat. Pos.: 40
Vergussbeton : C 25/30 Körnung 0-8 mm

Hersteller/Typ: Heidelberger Betonelemente,
Variax-Decke V8/160-10-I oder gleichwertig:

.......................................................
............
(Bietereintragung)

Spannbetonhohlplatten gemäß Herstellervorschrift und
Montagebedingungen des AN auf vorbereitete, planebene
Auflager als Außenmontage mit geeignetem Hebezeug
montieren.
Verguss der Spannbetonhohlplatten und des Ringankers
gemäß Herstellervorschrift
(Montageanleitung/Zulassungsbescheid); Fugen- und
Ringankerbewehrung in gesonderter Position.
Das Verschließen der Hohlkammern mit Verschlusskappen
vor dem Ringanker- und Fugenverguss sowie das
werkseitige Herstellen von Aussparungen ist
Preisbestandteil dieser Position.
Entwässerungslöcher werkseitig herstellen
(Sollbruchstellen) bauseits auf Durchgängigkeit prüfen,
nach Montage und Verguss.
Die erforderlichen Vergusstaschen und Hammerköpfe sind
ebenfalls Preisbestandteil dieser Position.
Menge: 284,000 m2

**4.09.610 FT-Deckenplatte, Spannbet., C45/55, 16cm**
Ort: über Technikgeschoss zw. Achse 1 und 2

wie Pos. zuvor,
jedoch: Stützweite: ca. 2,55 m
Menge: 134,000 m2

**4.09.620 Wechsel in FT-Deckenplatte**
Ort: Öffnungen in Decke über Technikgeschoss
zw. Achse 1 und 3

Herstellung einer Auswechselung in
Spannbetonhohlplatten mittels eines Stahlwechsels.
Die Stahlwechsel werden auf den wechseltragenden
Deckenplatten eingehängt und bilden das notwendige
Auflager für die ausgewechselte Deckenplatte.
Ausbildung des Stahlwechsels nach Herstellervorschrift
und den statischen Werten. Der Stahlwechsel ist
korrosionsgeschützt auszuführen (werden auch vom
Hersteller der Spannbetondeckenhersteller bemessen
und geliefert wenn angefordert).
Menge: 18,000 m

*Hinweis*
In den Treppenhäusern 1 und 2 werden Treppen als
Fertigteilelemente eingebaut.

Nach Fertigstellung werden zum Schutz der Oberflächen
Abdeckungen durch das Gewerk BE vorgesehen. Es sind
keine Bodenbeläge für die Betonoberflächen geplant!

Gem. dem Barrierefreikonzept sind jeweils die An- und
Austrittsstufe für jeden Treppenlauf mit einem
Edelstahlprofil zu markieren. (Breite auf Trittstufe
40-50mm, Breite an Setzstufe 10-20mm). Dieses Profil
ist in die Schalung einzulegen und wird nicht gesondert
vergütet.

Baustellengeländer werden vom Gewerk
"Baustelleneinrichtung" angebracht und vom Stahlbau
demontiert.

**4.09.630 FT-Treppenlauf, EG/OG, unterer Lauf, Sporthalle**
Ort: Treppe EG/OG, unterer Lauf

Fertigteil-Treppenlauf, roh als Nutzoberfläche (Treppe
bekommt keinen Belag!!!),
Oberfläche Trittstufe glatt, jedoch mind. rutschhemmend
R9,
gerader Lauf, inkl. Liefern und Versetzen;

Anforderung Sichtbeton: Sichtbetonklasse 2, besondere
Anforderungen an Sichtbeton, nach DBV-Merkblatt
Sichtbeton:
glatte nichtsaugende Schalhaut, neue Schaltafeln oder
Verwendung von Vorschaltafeln;
gleichmäßiges, symmetrisches Schalungsbild nach
Freigabe der Bauüberwachung

inkl. Schalung und Bewehrung
inkl. Edelstahlprofil (eingelegt in die Schalung) an
An- und Austrittsstufe, Breite auf Trittstufe 40-50mm,
Breite an Setzstufe 10-20mm,

Ausführung nach Angaben des Architekten bzw. des
Tragwerkplaners.

unteres Auflager: Decke EG
oberes Auflager: Podest

Plattendicke: 22 cm
Steigungsverhältnis: 12 Steigungen 17 / 29cm
Laufbreite: 1,36m

Fuge zu Wand: 2 cm (max. 4cm nach Schulbaurichtlinie)
Menge: 2,000 St

**4.09.640 FT-Treppenlauf, EG/OG, oberer Lauf, Sporthalle**
Ort: Treppe EG/OG, oberer Lauf

wie Vorposition, aber

unteres Auflager: Podest
oberes Auflager: Decke

Plattendicke: 22 cm
Steigungsverhältnis: 8 Steigungen 17 / 29cm
Laufbreite: 1,36m
Menge: 2,000 St

**4.09.650 FT-Treppenlauf, OG/TG, unterer Lauf, Sporthalle**
Ort: Treppe OG/TG, unterer Lauf

wie Vorposition, aber

unteres Auflager: Decke OG
oberes Auflager: Podest

Plattendicke: 22 cm
Steigungsverhältnis: 10 Steigungen 17 / 29cm
Laufbreite: 1,36m
Menge: 1,000 St

**4.09.660 FT-Treppenlauf, OG/TG, oberer Lauf, Sporthalle**
Ort: Treppe OG/TG, oberer Lauf

wie Vorposition, aber

unteres Auflager: Podest
oberes Auflager: Decke

Plattendicke: 22 cm
Steigungsverhältnis: 8 Steigungen 17 / 29cm
Laufbreite: 1,36m
Menge: 1,000 St

**4.09.670 Fertigteil-Podestplatte, d=22 cm**
Ort: TH 1 und TH 2 zw. EG zu OG und OG zu TG

Fertigteil-Podestplatte aus Stahlbeton, roh als
Nutzoberfläche (Podest bekommt keinen Belag!!!),  im
Auflagerbereich ausgeklinkt (Auflager Treppenlauf).

inkl. Schalung und Bewehrung

Podest von oben: Sichtbeton
Betongüte: C 20/25
Expositionsklassen: XC1
Überwachungsklasse: 1
Plattendicke: 22 cm
Stück: 3
Menge: 14,000 m2

*Hinweis*
Der Aufgang vom Foyer im Erdgeschoss zur Tribüne im
Obergeschoss erfolgt über eine Fertigteiltreppe und ein
Fertigteilpodest mit anbetonierter Fertigteiltreppe.

Die Brüstung der Treppe wird massiv mit Ortbeton
hergestellt und ist unter "Wänden" erfasst.

Die Oberfläche der Treppe wird später mit Kautschuk
belegt.

**4.09.680 Fertigteil-Treppenlauf, gerade, d=20cm**
Ort: Foyer, Treppe EG zu OG

Fertigteil-Treppenlauf, roh als Nutzoberfläche (Treppe
bekommt nur Kautschuk Belag!!!),
Oberfläche Trittstufe glatt, jedoch mind.
rutschhemmend,
gerader Lauf, inkl. Liefern und Versetzen;

Anforderung Sichtbeton: Sichtbetonklasse 2, besondere
Anforderungen an Sichtbeton, nach DBV-Merkblatt
Sichtbeton:
glatte nichtsaugende Schalhaut, neue Schaltafeln oder
Verwendung von Vorschaltafeln;
gleichmäßiges, symmetrisches Schalungsbild nach
Freigabe der Bauüberwachung

inkl. Schalung und Bewehrung

Ausführung nach Angaben des Architekten bzw. des
Tragwerkplaners.

unteres Auflager: Bodenplatte
oberes Auflager: Podest

Betongüte: C 20/25
Expositionsklassen: XC1
Überwachungsklasse: 1
Plattendicke: 20 cm
Steigungsverhältnis: 18 Steigungen 17 / 29cm
Laufbreite: 1,55m

Fuge zu Wand: max 1-2 cm
(Fuge wird bauseits F90 geschlossen)
Menge: 14,000 m2

**4.09.690 Fertigteil-Treppenlauf und Podest, gerade, d=20cm**
Ort: Foyer, Treppe EG zu OG

wie Vorposition, aber

Treppenlauf einschließlich Podest

unteres Auflager: STB-Außenwand
oberes Auflager: Decke über EG

Plattendicke: 20 cm
Steigungsverhältnis: 3 Steigungen 17 / 29cm
Laufbreite: 2,53m
Podest: 2,53x1,55m
Menge: 8,000 m2

*Hinweis*

**4.09.700 Schallschutzlager Podest/Wand**
Ort: Podest zu Wand
Trittschalldämmelement zwischen Treppenpodest und
Treppenhauswand mit Anschluss-Rahmen für den
schallbrückenfreien Anschluss der Schöck Tronsole Typ
L-250, für positive und negative Querkräfte sowie für
horizontale Kräfte
Bewertete Trittschallpegeldifferenz: DLw* = 27 dB nach
DIN 7396
Bewerteter Norm-Trittschallpegel: Ln,w = 40 dB nach DIN
7396
Feuerwiderstandklasse R90 gemäß Brandschutzgutachten
bei ausreichender Betondeckung der Konsole für R90
Lieferung und Einbau nach Angaben des Architekten oder
Tragwerksplaners. Die technischen Unterlagen des
Herstellers sind zu beachten.
Referenzprodukt: Schöck Tronsole Typ Z-VH+VH
angebotenes Produkt: .................................
Menge: 34,000 St

**4.09.710 Schallschutzlager Lauf/Bodenplatte**
Ort: Lauf zu Decke/ Podest/ Bodenplatte
Tragendes Trittschalldämmelement zwischen Treppenlauf
und Boden/ Deckenplatte/ Podest, aus hoch
widerstandsfähiger PE-Schaum, selbstklebend, zur
sicheren schallbrückenfreien Ausführung der Fuge
Bewertete Trittschallpegeldifferenz: DLw* = 32 dB nach
DIN 7396
Bewerteter Norm-Trittschallpegel: Ln,w = 35 dB nach DIN
7396
Elementlänge/-breite: 1,50 m/0,35 m
Lieferung und Einbau nach Angaben des Architekten oder
Tragwerksplaners. Die technischen Unterlagen des
Herstellers sind zu beachten.
Fachgerechter Einbau hat von Schöck zertifizierten
Fachunternehmen zu erfolgen.
Referenzprodukt: Schöck Tronsole Typ B-V1-L1500-B350
angebotenes Produkt: .................................
Menge: 30,000 m

*Hinweis*

**4.09.720 Aussparung Bodenplatte WU**
Ort: EG (Bodenhülsen)

Aussparung in Boden- oder Fundamentplatte in WU, für
Bodenhülsen, senkrecht.
Breite: 25 cm (Durchmessser bis 25cm)
Tiefe: 19cm
Plattendicke: 40cm
Menge: 7,000 St

**4.09.730 Aussparungen herstellen, bis 0,5 m², Sporthalle**
Ort: EG bis Technikgeschoss Wand und Decke

Aussparung in Beton- und Stahlbetonbauteilen
herstellen, für eckige Formen und Zuschnitte.
Einzelgröße: bis 0,50 m²
Tiefe: bis 40 cm
Menge: 110,000 St

**4.09.740 Aussparungen herstellen, 0,5-1,0 m², Sporthalle**
Ort: EG Decke (Bodenhülsen), OG Decke, EG-OG Wände

Aussparung in Beton- und Stahlbetonbauteilen
herstellen, für eckige Formen und Zuschnitte.
Einzelgröße: über 0,50 bis 1,00 m²
Tiefe: bis 40 cm
Menge: 26,000 St

**4.09.750 Aussparungen herstellen, 1,0-1,5 m²**
Ort: Binderauflager, Dachdecke

Aussparung in Beton- und Stahlbetonbauteilen
herstellen, für eckige Formen und Zuschnitte.
Einzelgröße: über 1,00 bis 1,50 m²
Tiefe: bis 40 cm
Menge: 14,000 St

**4.09.760 Schlitze, Kanäle aussparen, bis 200 cm², Sporthalle**
Ort: EG, OG Zuleitungen Heizkörper

Schlitze oder Kanäle aussparen in Beton- und
Stahlbetonbauteilen aller Art. Die Höhe des Schlitzes
beträgt oftmals nur 30cm (für Heizkörperinstallation)
Querschnitt: bis 200 cm²
Menge: 13,000 m

**4.09.770 Beton-Verguss nach Bindereinbau**
Ort: Holzbinderauflager

Nachträglicher Verguss von Aussparungen (für
Bindereinbau) mit Beton C25/30 inkl. Anpassen, Biegen
und Schneiden der Bewehrung gemäß Vorgaben der Statik.

Aussparung (bxhxt): 70x70x30cm

Zeitversatz der Leistung ist hier mit einzukalkulieren!
Menge: 12,000 St

*Hinweis*

**4.09.780 Stab-Bewehrung - Anteil für Sporthalle**
Bewehrungsstahl als Stabstahl und Matten liefern und
einbauen, inkl. Anpassen, Biegen und Schneiden der
Bewehrung gemäß Vorgaben der Statik.
Menge: 300,000 t

**4.09.790 Johrdahl Ankerleisten JDA-3/25/865-1658 (260/430/645/323)**
Menge: 74,000 St

**4.09.800 Johrdahl Ankerleisten JDA-2/25/565-800(200/400/200)**
Menge: 44,000 St

**4.09.810 Johrdahl Ankerleisten JDA-4/25/365-1080**
Menge: 24,000 St

**4.09.820 Johrdahl Ankerleisten JDA-4/25/565-1500**
Menge: 36,000 St

#### 4.10 Betonarbeiten Parkierung

*Hinweis*
Das Projekt wird aus 3 Förderungen finanziert (siehe
allgemeine Vorbemerkungen).
Es sind deshalb zum Teil ähnliche Bauteile in 2 Titeln
- Betonarbeiten Sporthalle
- Betonarbeiten Parkierung
erfasst und müssen entsprechend den Positionen
abgerechnet werden.

*Hinweis*
Ziel des Gestaltungskonzeptes ist, dass die mit
normaler Sorgfalt hergestellte Betonoberfläche OHNE
definierte Sichtbetonqualität im Innenbereiche sichtbar
bleiben. Für diese Bereiche ist eine glatte Schalung
vorgesehen.

Für diese Schalung (später sichtbare Betonflächen)
gelten folgende Anforderungen:

- Verwendung von neuen, glatten, nicht saugenden
Schaltafeln
- regelmäßiges Schaltafelmuster, das von den
Architekten abgenommen wird
- regelmäßige Anordnung von Arbeitsfugen und saubere
Abstellung ebendieser mit Holzleisten
- Betonwarzen und Grate abschleifen
- Ankerlöcher  verschlossen gemäß Anforderung der Wand
(z.B. Faserbetonkonen)
- alle Kanten, auch an Bauteilfugen gebrochen mit einer
Dreikantleiste Kunststoff (7mm)

Hinweis:
Betonoberflächen von Treppen und sichtbar bleibenden
Wänden müssen gem. Schulbau-DIN ohne Grate sein und
gebrochene oder gerundete Kanten aufweisen. Dies gilt
auch für Treppenstufenkanten.

*Hinweis*

**4.10.010 Stützen C 35/45, Stb, eckig, 30/30 cm**
Ort: Sockelgeschoss

Stützen aus Stahlbeton mit quadratischem Querschnitt,
Schalung und Bewehrung in gesonderter Position.

Betongüte: C 35/45
Expositionsklassen: XC4, XD1 und XF2
BS-Anforderung: F90
Überwachungsklasse: 2
Querschnitt:30/30 cm
Menge: 69,000 m

**4.10.020 Stützen C 35/45, Stb, eckig, 40/40 cm**
Ort: Sockelgeschoss

wie Vorposition, aber

Querschnitt:40/40 cm
Menge: 4,000 m

**4.10.030 Stützen C 35/45, Stb, 60/35 cm**
Ort: Sockelgeschoss

wie Vorposition, aber

Querschnitt:60/35 cm
Menge: 22,000 m

**4.10.040 Schalung, rau, Stützen, bis 1000 cm²**
Ort: Sockelgeschoss

Schalung für freistehende Stützen mit rechteckigem
Querschnitt, rau (oder glatt so preisneutral)

Querschnitt: bis 1000 cm²
Höhe: bis 4,00 m
Menge: 82,000 m2

**4.10.050 Schalung, rau, Stützen, über 1000 cm²**
Ort: Sockelgeschoss

Schalung für freistehende Stützen mit rechteckigem
Querschnitt, rau (oder glatt so preisneutral)

Querschnitt: über 1000 cm²
Höhe: bis 4,00 m
Menge: 47,000 m2

*Hinweis*

**4.10.060 Unterzüge C 20/25, Stb, 30/125**
Ort: Sockelgeschoss

Unterzüge aus Stahlbeton, Oberfläche rau,
Schalung und Bewehrung in gesonderten Positionen.

(später nicht sichtbar, da gedämmt)

Betongüte: C 20/25
Expositionsklassen: XC1
Überwachungsklasse: 1
Anforderung BS: F90

Querschnitt:30/125 cm
Menge: 258,000 m

**4.10.070 Unterzüge C 20/25, Stb, 30/117**
Ort: Sockelgeschoss

wie Vorposition, aber
Querschnitt:30/117 cm
Menge: 33,000 m

**4.10.080 Unterzüge C 20/25, Stb, 40/117**
Ort: Sockelgeschoss

wie Vorposition, aber
Querschnitt:40/117 cm
Menge: 33,000 m

**4.10.090 Unterzüge C 20/25, Stb, 50/117**
Ort: Sockelgeschoss

wie Vorposition, aber
Querschnitt:50/117 cm
Menge: 58,000 m

**4.10.100 Unterzüge C 20/25, Stb, 25/32**
Ort: Sockelgeschoss zw. Achse G und H

wie Vorposition, aber
Querschnitt: 25/32 cm
Menge: 14,000 m

**4.10.110 Unterzüge C20/25, Stb, 25/7**
Ort: Sockelgeschoss Achse 1

wie Vorposition, aber
Querschnitt: 25/7 cm
Menge: 19,000 m

**4.10.120 Unterzüge C20/25, Stb, 30/7**
Ort: Sockelgeschoss Achse 5

wie Vorposition, aber
Querschnitt: 30/7 cm
Menge: 26,000 m

**4.10.130 Schalung,rau,Unterzüge über 1000 cm², Parkierungsanlage**
Schalung für Unterzüge, rau

Querschnitt: über 1000 cm²
Menge: 1079,000 m2

**4.10.140 Schalung,rau,Unterzüge bis 1000 cm², Parkierungsanlage**
wie Vorposition, aber

Querschnitt: bis 1000 cm²
Menge: 13,000 m2

*Hinweis*

**4.10.150 Decken C 20/25, Stb, d=28 cm**
Ort: Decke über dem Sockelgeschoss

Decke aus Stahlbeton als Geschossdecke. Oberfläche eben
abgezogen und rau abgerieben. Schalung und Bewehrung
in gesonderten Positionen.

Betongüte: C 20/25
Expositionsklassen: XC1
Überwachungsklasse: 1
Deckendicke: 28 cm
Menge: 521,000 m2

**4.10.160 Decken C 20/25, Stb, d=20 cm**
Ort: Decke über dem Sockelgeschoss

wie Vorposition, aber

Deckendicke: 28 cm
Menge: 818,000 m2

**4.10.170 Schalung, Deckenrand, rau, 4,00 m**
Ort: Decke über dem Sockelgeschoss

Schalung für Randabstellung von Deckenplatten und
großflächigen Aussparungen, rau, einhäuptig

Plattenstärke: 28 cm
Höhe Abstellung: bis 30 cm
Höhe: max. 4,00 m bis Betonunterseite
Menge: 43,000 m2

**4.10.180 Schalung rau, Decken, bis 4,0 m**
Ort: Decke über dem Sockel-, Erd-, Ober- und
Technikgeschoss,  Übergang TG

Schalung der Deckenplatten, rau

Bauteil: Deckenplatte
Schalung: rau,  besondere Anford.
in gesonderter Position

Höhe: bis 4,00 m Betonunterseite
Menge: 1321,000 m2

*Hinweis*
In den Treppenhäusern 1 und 2 werden Treppen als
Fertigteilelemente eingebaut.

Nach Fertigstellung werden zum Schutz der Oberflächen
Abdeckungen durch das Gewerk BE vorgesehen. Es sind
keine Bodenbeläge für die Betonoberflächen geplant!

Gem. dem Barrierefreikonzept sind jeweils die An- und
Austrittsstufe für jeden Treppenlauf mit einem
Edelstahlprofil zu markieren. (Breite auf Trittstufe
40-50mm, Breite an Setzstufe 10-20mm). Dieses Profil
ist in die Schalung einzulegen und wird nicht gesondert
vergütet.

**4.10.190 FT-Treppenlauf, SG/EG, unterer Lauf, Parkierung**
Ort: Treppe SG/EG, unterer Lauf

Fertigteil-Treppenlauf, roh als Nutzoberfläche (Treppe
bekommt keinen Belag!!!),
Oberfläche Trittstufe glatt, jedoch mind.
rutschhemmend,
gerader Lauf, inkl. Liefern und Versetzen;

Anforderung Sichtbeton: Sichtbetonklasse 2, besondere
Anforderungen an Sichtbeton, nach DBV-Merkblatt
Sichtbeton:
glatte nichtsaugende Schalhaut, neue Schaltafeln oder
Verwendung von Vorschaltafeln;
gleichmäßiges, symmetrisches Schalungsbild nach
Freigabe der Bauüberwachung

inkl. Schalung und Bewehrung
inkl. Edelstahlprofil (eingelegt in die Schalung) an
An- und Austrittsstufe, Breite auf Trittstufe 40-50mm,
Breite an Setzstufe 10-20mm,

Ausführung nach Angaben des Architekten bzw. des
Tragwerkplaners.

unteres Auflager: Bodenplatte
oberes Auflager: Podest

Betongüte: C 20/25
Expositionsklassen: XC1
Überwachungsklasse: 1
Plattendicke: 22 cm
Steigungsverhältnis: 12 Steigungen 16 / 29cm
Laufbreite: 1,36m

Fuge zu Wand: 2 cm (max. 4cm nach Schulbaurichtlinie)
Menge: 2,000 St

**4.10.200 FT-Treppenlauf, SG/EG, oberer Lauf, Parkierung**
Ort: Treppe SG/EG, oberer Lauf

wie Vorposition, aber

unteres Auflager: Podest
oberes Auflager: Decke EG

Plattendicke: 22 cm
Steigungsverhältnis: 11 Steigungen 16 / 29cm
Laufbreite: 1,36m
Menge: 2,000 St

**4.10.210 Fertigteil-Podestplatte, d=22 cm, Parkierung**
Ort: TH 1 und TH 2 zw. SG und EG

Fertigteil-Podestplatte aus Stahlbeton, roh als
Nutzoberfläche (Podest bekommt keinen Belag!!!),  im
Auflagerbereich ausgeklinkt (Auflager Treppenlauf).

inkl. Schalung und Bewehrung

Podest von oben: Sichtbeton
Betongüte: C 20/25
Expositionsklassen: XC1
Überwachungsklasse: 1
Plattendicke: 22 cm
Stück: 2
Menge: 10,000 m2

*Hinweis*

**4.10.220 Wände C25/30, Stb, wu, d=40 cm**
Ort: Sockelgeschoss Wand zw. Achse B und C,
Gebäudesprung

Wände aus Stahlbeton, als wasserundurchlässiger Beton,
Oberfläche rau, teilweise glatt,
Schalung und Bewehrung in gesonderter Position.

inkl. Ankerlöcher schließen gemäß Anforderungen an die
Wand

Bauteil: Außenwand gegen Erdreich
Betongüte: C25/30, wu
Expositionsklassen: XC2
Überwachungsklasse: 2
Wanddicke: 40 cm
Menge: 133,000 m2

**4.10.230 Wände C25/30, Stb, wu, d=30 cm**
Ort: Sockelgeschoss Wand Achse 5 (Westseite), bis Tür
Treppehaus 1 (Wände gegen Erdreich)

wie Vorposition, aber

Wanddicke: 30 cm
Menge: 23,000 m2

**4.10.240 Schalung rau, Wände, 40/30 cm**
Ort: Sockelgeschoss Wand zw. Achse B und C,
Gebäudesprung
Sockelgeschoss Wand Achse 5 (Westseite), bis Tür
Treppehaus 1 (Wände gegen Erdreich)

Schalung für Beton- und Stahlbetonwände, rau.

Schalungsart: rau
Wanddicke:40/ 30 cm
Höhe: 3,47m
Menge: 301,000 m2

**4.10.250 Schalung glatt, Wände, 40 cm**
Ort: Sockelgeschoss Wand zw. Achse B und C,
Gebäudesprung

Schalung der Wand aus Stahlbeton (wu), aus nicht
saugenden Schalungsplatten mit regelmäßigen Stößen und
Nagelstellen.

Schalungsart: glatt (gemäß Anforderung glatte Schalung)
Wanddicke: 40 cm
Höhe: 3,47m
Menge: 10,000 m2

*Hinweis*

**4.10.260 Wände C 25/30, Stb, d=30 cm, Parkierungsanlage**
Ort: Sockelgeschoss, an TH2 und Außenwand West

Wände aus Stahlbeton, Oberfläche rau teilweise glatt,
Schalung und Bewehrung in gesonderten Positionen.

inkl. Ankerlöcher schließen gemäß Anforderungen an die
Wand,

Bauteil: Außenwand
Betongüte: C 25/30
Expositionsklassen: XC4, XD1, XF2
BS-Anforderungen: F90
Überwachungsklasse: 2
Wanddicke: 30 cm
Menge: 31,000 m2

**4.10.270 Wände C 25/30 Stb, d=25 cm, Parkierungsanlage**
Ort: Wände Sockelgeschoss

wie Vorposition, aber

Wanddicke: 25 cm
Menge: 338,000 m2

**4.10.280 Schalung rau, Wände, 25/ 30 cm, Parkierungsanlage**
Ort: Wände Sockelgeschoss

Schalung für Beton- und Stahlbetonwände, rau.

Schalungsart: rau
Wanddicke: 25 oder 30 cm
Höhe: 3,59m
Menge: 563,000 m2

**4.10.290 Schalung glatt, Wände, 25/ 30 cm, Parkierungsanlage**
Ort: Wände Sockelgeschoss

Schalung der Wand aus Stahlbeton, aus nicht saugenden
Schalungsplatten mit regelmäßigen Stößen und
Nagelstellen.

Schalungsart: glatt (gemäß Anforderung glatte Schalung)
Wanddicke: 30 cm
Höhe: 3,59m
Menge: 213,000 m2

**4.10.300 Öffnungen in AW d=25cm, Fenster/ Türen, Parkierungsanlage**
Schalung für Außenwandöffnungen (Fenster, Türen)

Schalungsart: glatt
Wanddicke: 25-30 cm

Abmessung Fenster / Türen (BxH):
1,01x2,13m, 1 Stk
1,325x2,13m, 1 Stk
1,43x2,265m, 1 Stk
2,20x2,13m, 1 Stk
Menge: 30,000 m

*Hinweis*

**4.10.310 Wände C 25/30, Stb, d=25 cm, Parkierungsanlage**
Ort: IW SG - Treppe 1 und Wand Achse 2

Wände aus Stahlbeton, Oberfläche rau teilweise glatt,
Schalung und Bewehrung in gesonderten Positionen.

inkl. Ankerlöcher schließen gemäß Anforderungen an die
Wand

Bauteil: Innenwand
BS-Anforderungen: F90
Betongüte: C 25/30
Expositionsklassen: XC1
Überwachungsklasse: 1
Wanddicke: 25 cm
Menge: 23,000 m2

**4.10.320 Wände C 25/30, Stb, d=30 cm, Parkierungsanlage**
Ort: IW SG - Wand Achse 3

wie Vorposition, jedoch

Wanddicke: 30 cm
Menge: 13,000 m2

**4.10.330 Schalung rau, Wände, 25/30cm, Parkierungsanlage**
Ort: Innenwände SG Treppe 1, Achse 3

Schalung für Beton- und Stahlbetonwände, rau.

Schalungsart: rau
Wanddicke:25/30 cm
Höhe: 3,59m
Menge: 36,000 m2

**4.10.340 Schalung glatt, Wände, 25/30cm, Parkierungsanlage**
Ort: SG-Wandseiten zum Treppenraum

Schalung der Wand aus Stahlbeton, aus nicht saugenden
Schalungsplatten mit regelmäßigen Stößen und
Nagelstellen.

Schalungsart: glatt (gemäß Anforderung glatte Schalung)
Wanddicke:25/ 30 cm
Höhe: 3,59m
Menge: 36,000 m2

*Hinweis*

**4.10.350 Fugenblech mit Elastomer-Haftbesch., Arbeitsfuge Bodenplatte/Wand**
Ort: Aufzugsunterfahrt und an Wand zw. Achse B und C

Abdichtung der Arbeitsfuge Bodenplatte/Wand mit einem
einseitig-beschichteten Fugenblech und
Befestigungswinkel (mit allgemeinem bauaufsichtlichem
Prüfzeugnis und ETA/CE-Kennzeichnung).
Polymerbitumenhaltige- und starre, mineralische
Beschichtungen sind nicht zulässig.

Alle Stöße sind zu überlappen und zu verkleben.
Ausführung und Einbau nach Herstellervorschrift.

Fugenblechbreite 150 mm
Menge: 121,000 m

**4.10.360 BEWEHRUNG - Anteil für Parkierung**
Bewehrungsstahl als Stabstahl und Matten liefern und
einbauen
inkl. Anpassen, Biegen und Schneiden der Bewehrung
gemäß Vorgaben der Statik.
Menge: 190,000 t

**4.10.370 Aussparungen herstellen, bis 0,5 m², Parkierungsanlage**
Aussparung in Beton- und Stahlbetonbauteilen
herstellen, für eckige Formen und Zuschnitte.
Einzelgröße: bis 0,50 m²
Tiefe: bis 40 cm
Menge: 15,000 St

#### 4.11 Mauerarbeiten Sporthalle

*Hinweis*
Das Projekt wird aus 3 Förderungen finanziert (siehe
allgemeine Vorbemerkungen).
Es sind deshalb zum Teil ähnliche Bauteile in 2 Titeln
- Maurerarbeiten Sporthalle
- Maurerarbeiten Parkierung
erfasst und müssen entsprechend den Positionen
abgerechnet werden.

**4.11.010 Kalksandstein 12-1,8, IW, d=11,5, Sporthalle**
Ort: EG

Kalksandstein-Mauerwerk als nichttragende Innenwand
herstellen,
inkl. 2 Stk Stürze über Türöffnungen 1,135m
inkl. oberer und seitlicher Anschluss
inkl. Verreiben von Kleberückständen
(Wände werden später nur geschlämmt und gestrichen)

Steinart: KS, Planstein
Format: nach Wahl des AN,
Es ist ein einheitliches Format für alle Wände zu
verwenden!

Mörtelgruppe/ klasse: mit Systemzulassung
zum gewählten Stein

Wanddicke: 11,5 cm
Menge: 216,000 m2

**4.11.020 Zulage Wand F30**
Ort: Innenwände mit Brandschutzanspruch

Zulage für die Ausführung der zuvor beschriebenen
Mauerwerkswände in Brandschutzqualität

F30 inkl. aller Wand und Deckenanschlüsse
Menge: 111,000 m2

**4.11.030 Wanddurchbruch MWK, d=bis 24, A bis 400cm²**
Ort: SG und EG

Wanddurchbruch in Mauerwerk (ohne Bekleidung) für
Leitungen und dgl. herstellen, einschl.
Schuttentsorgung.
Art des Mauerwerks: Kalksandstein
Wanddicke: bis 24 cm gesamt
Querschnitt: bis 400 cm²
Menge: 17,000 St

#### 4.12 Maurerarbeiten Parkierung

*Hinweis*
Das Projekt wird aus 3 Förderungen finanziert (siehe
allgemeine Vorbemerkungen).
Es sind deshalb zum Teil ähnliche Bauteile in 2 Titeln
- Maurerarbeiten Sporthalle
- Maurerarbeiten Parkierung
erfasst und müssen entsprechend den Positionen
abgerechnet werden.

**4.12.010 Kalksandstein 12-1,8, IW, d=11,5, Parkierungsanlage**
Ort: Sockelgeschoss

Kalksandstein-Mauerwerk als nichttragende Innenwand
herstellen,
inkl. 2 Stk Stürze über Türöffnungen 1,325m
inkl. oberer und seitlicher Anschluss
inkl. Verreiben von Kleberückständen
(Wände werden später nur geschlämmt und gestrichen)

Steinart: KS, Planstein
Format: nach Wahl des AN

Mörtelgruppe/ klasse: mit Systemzulassung
zum gewählten Stein

Wanddicke: 11,5 cm
Menge: 38,000 m2

**4.12.020 Zulage Wand F90**
Ort: Innenwände mit Brandschutzanspruch (Müllraum)

Zulage für die Ausführung der zuvor beschriebenen
Mauerwerkswände in Brandschutzqualität

F90 inkl. aller Wand und Deckenanschlüsse
Menge: 12,600 m2

**4.12.030 Wanddurchbruch MWK, d=bis 24, A bis 200cm²**
Ort: SG und EG

Wanddurchbruch in Mauerwerk (ohne Bekleidung) für
Leitungen und dgl. herstellen, einschl.
Schuttentsorgung.
Art des Mauerwerks: Kalksandstein
Wanddicke: bis 24 cm gesamt
Querschnitt: bis 200 cm²
Menge: 8,000 St

#### 4.13 Einbauteile Aufzug

**4.13.010 Ankerschienen Typ 40/22 zum Einbetonieren**
Ankerschienen Typ 40/22 zum Einbetonieren,
feuerverzinkt (FV) mit Vollschaumfüllung (Vf),
bauaufsichtlich zugelassen, Einzellänge 800mm,
Belastung Z/Q = 6,0/10,0 kN/Befestigungspunkt, für
dynamische Beanspruchung zugelassen, für die
justierbare Befestigung von Anschlusskonstruktionen,
liefern und entsprechend der Einbauanleitung des
Herstellers an der Schalung befestigen.
Menge: 9,000 St

**4.13.020 Ankerschienen Typ 40/22 zum Einbetonieren**
Ankerschienen Typ 40/22 zum Einbetonieren,
feuerverzinkt (FV) mit Vollschaumfüllung (Vf),
bauaufsichtlich zugelassen, Einzellänge 1500mm,
Belastung Z/Q = 6,0/10,0 kN/Befestigungspunkt, für
dynamische Beanspruchung zugelassen, für die
justierbare Befestigung von Anschlusskonstruktionen,
liefern und entsprechend der Einbauanleitung des
Herstellers an der Schalung befestigen.
Menge: 11,000 St

**4.13.030 Ankerschienen Typ 52/34 zum Einbetonieren**
Ankerschienen Typ 52/34 zum Einbetonieren,
feuerverzinkt (FV) mit Vollschaumfüllung (Vf),
bauaufsichtlich zugelassen, Einzellänge 1800mm,
Belastung Z/Q = 22,0/22,0 kN/Befestigungspunkt, für die
justierbare Befestigung von Anschlusskonstruktionen,
liefern und entsprechend der Einbauanleitung des
Herstellers an der Schalung befestigen.
Menge: 2,000 St

**4.13.040 Gerüsthülse zum Einbetonieren inkl. Geräteschuh**
Gerüsthülse zum Einbetonieren inkl. Geräteschuh,
Abmessungen ca. 30x30x95, Material Kunststoff, für die
Erstellung von Montageplattformen,
liefern und entsprechend der Einbauanleitung des
Herstellers an der Schalung befestigen.
Menge: 12,000 St

#### 4.14 Stahlbauteile

**4.14.010 Stahlstütze OG, S235 140/80/12,5**
Ort: Öffnungen  OG
siehe Detail Stahlstütze (Statik)

Stahlstütze für Stahlkonstruktion, grundiert (gemäß
Brandschutzbeschichtungssystem)
inkl. Kopf- und Fußplatte gemäß Detail
inkl. Montage und Befestigungsmittel gemäß Detail
an Decke und Boden verdübelt,
inkl. Mörtelausgleich MG III unter Fuß- und Kopfplatte.
Es ist eine kraftschlüssige Verbindung zur
Stahlbetonkonstruktion herzustellen.

Baustoff: Formstahl
Stahlgüte: S 235 J2+N (EN 10025-2)
Werkstoffnummer: 1.0117

Stützenhöhe: OG 3,655m
Stahlhohlprofil: 140/80/12,5
Menge: 16,000 St

**4.14.020 Stahlstütze EG, S235 160/80/10**
Ort: Öffnungen in EG

wie Vorposition, aber

Stützenhöhe: 3,355m
Stahlhohlprofil: 160/80/10
Menge: 2,000 St

**4.14.030 Brandschutzbeschichtung F90**
Ort: Stahlstützen EG und OG

Brandschutzbeschichtung F 90, dämmschichtbildend, auf
Stahlstützen wie folgt ausführen:
-zu beschichtende Flächen reinigen, Flugrost entfernen
-systemgebundene Grundierung aufbringen
-Brandschutzbeschichtung F 90 in mindestens 10
Schichten (Abeitsgängen) gleichmäßig in Sichqualität
aufbringen
-Schutzlack und/oder Schuppenpanzer aufbringen
-Abrechnung erfolgt nach m² Abwicklung
Farbton nach Bemusterung
Menge: 29,000 m2

#### 4.15 Sonstiges

**4.15.020 Meterriss einmessen, vorhalten**
Meterriss am Rohbau einmessen und für alle Gewerke über
die gesamte Bauzeit unveränderlich kennzeichnen mit
Plakette oder Ähnlichem und vorhalten,
Lage in Abstimmung mit der Bauüberwachung,
Meterriss 2x je Geschoss ausführen
Menge: 8,000 St

**4.15.030 Notdach über Treppenhäusern**
Einbauort: über Treppenhäusern 1 und 2

Es ist geplant bis zur Winterpause die Bodenplatte EG
fertigzustellen. Die Treppenhäuser sind entsprechend
winterfest zu machen, da die Oberflächen
Sichtoberflächen sind.

Herstellen und Abbauen von Notdächern über den Treppen
zum Schutz der Sichtbetonoberflächen während der
Winterpause.

Ausführung nach Wahl des AN als
Holzkonstruktion oder Gerüstdach
einschließlich
- erforderlicher Unterkonstrukt. mit Spannweite von ca.
4,0 m
- Abdichtung einlagig mit Überständen von mind. 20 cm
- Traufausbildung mit Notrinne und Wasserabfuhr über
provisorisches Fallrohr

Grundfläche Innen Treppenhaus: je ca. 25m²
Menge: 69,000 m2

USt %: 19,00
